# LV Sanitär
Angebotsaufforderung (GAEB 90, DA83)
Währung: EUR

## Zusätzlicher Text
Allgemeine Vorbemerkungen
Durch die Hochwasserkatastrophe im Sommer 2021 wurde das ehemalige
Bürgerhaus im Ortskern von Sötenich derart in Mitleidenschaft gezogen,
dass es abgerissen werden musste.
Da die Gefahr besteht, dass ein Neubau an gleicher Stelle bei einem
weiteren Unwetterereignis wieder überflutet wird, wird ein Ersatzbau in
Sötenich in Kombination mit einem Sportlerheim errichtet.

Auf dem bestehenden Sportgelände werden neben dem Neubau des
Bürgershauses und Sportlerheims ein Kunstrasenplatz, eine
Stellplatzanlage mit Carport und Solarmodulen sowie ein
Regenrückhaltebecken geplant. Eine Gebäude-Erweiterung ist nicht
vorgesehen.

Das Grundstück wird über die Straße "An der Hardt" erschlossen.

Allgemein
Das freistehende, eingeschossige Gebäude ist in zwei Bereiche
unterteilt: das Bürgerhaus und das Sportlerheim. Beide Nutzungen werden
über eine gemeinsame Technikzentrale versorgt. Die Gebäudehöhe (Attika)
beträgt im Allgemeinen 4,60 m; das Bühnenhaus und der Versammlungssaal
haben eine Außenhöhe von 7,51 m. Beide Gebäudeteile werden durch die
überhöhte Attika zusammengefasst. Dieser Kern wird von den übrigen
Räumen und einem Vordach umschlossen und eingerahmt. Durch eine
feuerhemmende Wand abgetrennt, liegt im Südwesten das Bürgerhaus mit
Saal, Bühne und Nebenräumen und im Nordosten das Sportlerheim mit
Technik, Besprechungsraum, Umkleiden etc.; zum Sportplatz hin ist eine
überdachte Fläche angeordnet, die bei Spielbetrieb oder Vereinsfesten
als Wetterschutz dient. Eine Unterkellerung ist nicht vorgesehen. Auf
den Dachflächen wird zum Teil eine Dachbegrünung und eine PV-Anlage
vorgesehen. Das Gebäude wird in Gebäudeklasse 3 eingeordnet.

Gewerkespezifische Beschreibung
Abwasseranlagen
Die Auslegung und Rohrführung der Abwasseranlage erfolgt gemäß der DIN
1986 bzw. der DIN EN 12056. Sämtliche Sanitären Einrichtungsgegenstände
werden über eine Freispiegel Abwasserleitung entwässert. Schmutz- und
Regenwasserleitungen des Objektes werden generell getrennt voneinander
geführt. Die Schnittstelle der Grundleitungen zum Anschluss an das
Entwässerungsnetz der Außenanlagen beträgt ca. 1 Meter vor dem Gebäude.

Schmutzwasser im Gebäude
Alle Unterputz und in Vorwänden verlegten Schmutzwasser-, Einzel- und
Sammelanschlussleitungen werden in schall- und schwitzwassergedämmtes
Kunststoffrohrsystem hergestellt. Unterputz liegende, fest eingemauerte
Abflussleitungen werden mit einer Dämmung aus nicht brennbaren
Mineralfaserschalen zur Vermeidung von Schallübertragung versehen. Alle
frei sichtbaren und in Zwischendecken verlegten Schmutzwasserleitungen,
werden aus schallreduziertem Kunststoffrohr hergestellt. Eine Isolierung
dieser Leitungen ist nicht vorgesehen. Das Abwasserrohrsystem wird mit
einer ausreichenden Anzahl an Reinigungsöffnungen ausgestattet.
Strangentlüftungsleitungen sind mit einer diffusionsdichten Dämmung zur
Vermeidung von Schwitzwasserbildung ausgestattet und werden über Dach
entlüftet.

Schmutzwasser unter der Bodenplatte
Diese Schmutzwasserleitungen werden in Kunststoff (KG2000-Rohr)
ausgeführt. Für die Kanalrevision werden geruchsdichte Öffnungen
vorgesehen. Die Anordnung der Revisionsöffnungen erfolgt gemäß DIN 1986-
100.

Wasseranlagen
Die Planung und Ausführung der Wasseranlagen erfolgt gemäß der DIN 1988,
DIN EN 806 und der TRWI (Technische Regeln der Trinkwasserinstallation)
sowie der Vorschriften der örtlichen Versorgungsunternehmen, DVGW-
Arbeitsblätter, die AMEV-Richtlinien und die aktuelle
Trinkwasserverordnung.
Die Hauseinführung der Trinkwasserversorgung befindet sich im
Technikraum im Erdgeschoss. Die Hauptabsperrung und die
Wasserzählerstation befinden sich ebenfalls in diesem Raum. Weiter ist
der Einbau eines automatischen Rückspülfilters und Druckminderventils
geplant. Unmittelbar nach dem Rückspülfilter ist ein zugelassener und
gesicherter abflammbarer Probeentnahmehahn vorgesehen. Das Netz wird in
zwei Abgänge aufgeteilt welche separat gezählt werden. Einer dient der
Versorgung der Sportlerheims und der andere für das Bürgerhaus. Die
Verteilung der Trinkwasserleitung zu den einzelnen Bereichen erfolgt
unterhalb der Decke. Das Trinkwassernetz wird raumweise und bis zum
letzten Verbraucher geschliffen ausgeführt. Zur Vorbeugung von
Stagnation befindet sich am letzten Verbraucher, je Strang, eine
automatische Spülstation welche die geforderte Trinkwassergüte
sicherstellt.

Rohrleitung
Für Kaltwasser- und Warmwasserleitungen wird Edelstahlrohr (Werkstoff-
Nr. 1.4401/1.4571) nach DIN 17455 mit gepressten Rohrverbindungen
eingesetzt. Die Befestigung von Rohrleitungen und Armaturen erfolgt mit
Rohrhalterungen, die mit Schalldämmeinlagen versehen sind. Die Dicke der
Wärmedämmung wird gemäß GEG ausgeführt. Trinkwasserleitung für
Kaltwasser sind mit diffusionsdichten Isolierungen gegen Wärmeeinfluss
und zur Vermeidung von Schwitzwasserbildung auszuführen. Im Sichtbereich
werden die Leitungen mit einem PVC-Mantel versehen. Im Technikraum und
in stoßgefährdeten Bereichen bis ca. 2 m Höhe erhält die Dämmung zum
Schutz vor mechanischer Beschädigung einen Oberflächenschutz aus
verzinktem Stahlblech. Die Rohrleitungen werden entsprechend gemäß DIN,
mit den Durchflussmedien gekennzeichnet. Nach erfolgter Installation
wird das Rohrleitungsnetz entsprechend DIN bzw. DVGW Arbeitsblatt
gespült und beprobt. Falls erforderlich ist das Rohrnetz fachgerecht zu
entkeimen. Als Absperrarmaturen bis DN 50 werden Ventile aus Rotguss mit
wartungsfreier Spindelabdichtung vorgesehen. Alle Armaturen und
Einbauten müssen mit DVGW-Prüfzeichen gekennzeichnet sein. Armaturen in
Trinkwasserleitungen sind mit geeigneten Dämmkappen gegen Wärmeeinfluss
und zur Vermeidung von Schwitzwasserbildung auszuführen.

Trinkwassererwärmung
Die Trinkwassererwärmung im Sportlerheim erfolgt zentral über einen
Warmwasserspeicher der im Technikraum aufgestellt wird.
Für das Bürgerhaus erfolgt die Trinkwassererwärmung dezentral mittels
elektronischen (Mini-/ Kompakt-) Durchlauferhitzern.

Sanitär Objekte
Es befinden sich je Bereich eine entsprechende Anzahl an WC-Anlagen. Die
Sanitärobjekte sind aus weißem, stabilem Sanitärporzellan mit spezieller
Oberfläche zur Reduzierung des Reinigungsaufwandes ausgestattet. Die
Montage der einzelnen Objekte erfolgt an Tragegestelle, die als Vorwand
fungieren. Die behindertengerechten WCs werden nach DIN 18040
ausgestattet. Die Urinale erhalten jeweils eine berührungslose
Auslöseeinrichtung.
Im Technikraum sowie den Putzmittelräumen werden emalierte Ausgussbecken
aus Stahlblech, mit einem Übertischgerät vorgesehen.

Planserver
Planunterlagen werden über den Planserver des Architekten verteilt und
verwaltet. Als aktuell gültige Planunterlagen gilt immer die neueste
Version der Pläne auf dem Planserver. Bei Aktualisierungen wird der
Unternehmer per automatischer E-Mail informiert. Der Unternehmer
verpflichtet sich zur Nutzung des gemeinsamen Planservers. Die Nutzung
ist für den Unternehmer kostenlos.

Bausitzungen/Baubesprechungen:
1. Es finden regelmäßige Baubesprechungen statt, die turnusmäßig einmal
pro Woche durchgeführt werden. Auf Verlangen einer Vertragspartei ist
innerhalb von zwei Tagen eine Baubesprechung auch außerhalb der
turnusmäßigen Baubesprechungen durchzuführen.

2. Die Baubesprechungen sind von allen Beteiligten vorzubereiten und
erforderliche Unterlagen für alle Beteiligten mitzubringen.

3. Die Baubesprechungen werden durch den vom Bauherrn benannten
Bauleiter, in dessen Abwesenheit von dem durch den Bauleiter bestimmten
Stellvertreter, geleitet.
Über die Baubesprechungen ist ein Protokoll anzufertigen, aus dem sich
folgender Mindestinhalt ergeben muss
  Datum der Besprechung
  Teilnehmer der Besprechung
  Anlass der Besprechung
  Leiter der Besprechung
  Protokollführer
  Zusammenfassung der Inhalte der Besprechung unter Bezugnahme auf
offene Problemstellungen vorangegangener Baustellenprotokolle getroffene
Entscheidungen.

4. Die Baustellenprotokolle sind unverzüglich nach den Bausitzungen zu
erstellen und an alle an der Besprechung Beteiligten sowie andere von
der Baubesprechung betroffenen Baubeteiligten per E-Mail zu verschicken
und für alle am Bau Beteiligten im Portal Planfred unter
Baustellenprotokolle zu hinterlegen. Der Inhalt der Baustellenprotokolle
ist verbindlich, es sei denn, dem Baustellenprotokoll wurde konkret
unter Angabe von Gründen widersprochen.
Baustellenbesetzung
Der Auftragnehmer hat dafür Sorge zu tragen, dass während der Ausführung
seiner Leistungen immer mindestens ein fließend deutschsprechender
Mitarbeiter seiner Firma auf der Baustelle anwesend ist der als
Ansprechpartner für den AG und dessen Bauüberwachung dient und der
sämtlichen vom AN eingesetzten Nachunternehmer weisungsberechtigt ist

## Zusätzlicher Text
Technische Vorbemerkungen
Bei der Ausführung sind alle einschlägigen Normen und Vorschriften zu
berücksichtigen, insbesondere die technischen Vertragsbedingungen für
Bauleistungen der VOB/C.

MLAR 2005  Muster Leitungsanlagen Richtlinie

Sowie

- die entsprechenden Bestimmungen zum Schallschutz im Hochbau nach
  DIN 4109.

Zum Schutz der Anlagenteile auf der Baustelle ist eine feste
Schutzummantelung während und nach Beendigung der Montage über Maschinen
und Aggregatteile vorzusehen. Vor Abnahme der Anlage ist der eventuell
beschädigte Farbanstrich an Aggregaten und Anlagenteilen wieder
herzustellen oder zu erneuern. Zum Schutz der Geräte gegen Eindringen
von Fremdteilen auf der Baustelle, sind diese dicht zu verschließen.

Alle Rohre sind nach erfolgter Montage mit Baustopfen, Kappen oder
sonstigen festen Verschlüssen zu versehen. Dies gilt auch bei
Montageunterbrechungen während der Bauphase.

Bei der Abnahme der Leistungen hat der Auftragnehmer dem Auftraggeber
ohne besondere Vergütung die kompletten Revisionsunterlagen sowie
folgende Unterlagen zu übergeben;
Form und Inhalt sind vorher mit dem AG abzustimmen:

a)  Die Protokolle der Abnahmen aller Anlagenkomponenten, die einer
gesetzlichen Abnahmepflicht oder Bauschein unterliegen.
b) vgl. ON 1.6.10

Rohrdurchgänge durch Wand und Decken sind mittels Rohrummantelungen
durchzuführen. Zusätzlich zur VDI 2715, i.V.m. den entsprechenden
Handbüchern, wird nochmals darauf hingewiesen den Schallschutz hier im
Besonderen zu beachten.
Des Weiteren sind alle selbst erstellten Wand- und Deckendurchbrüche
wieder vom AN ordnungsgemäß zu verschließen.

Die für die Rohrleitungsbefestigung und -ausdehnung notwendigen
Rohrwider -lager, -festpunkte, -gleitpunkte und -führungsgleitpunkte
sind vom Auftragnehmer anzufertigen, zu liefern und zu montieren.

Das Einschießen von Bolzen ist nicht zulässig. Für alle Befestigungen
ist eine schwere Ausführung mit entsprechender Körperschallentkopplung
zu kalkulieren und vor Montagebeginn unter Vorlage der Berechnungen
durch den Hersteller der Objektüberwachung nachzuweisen und dem AG zu
überlassen.

Rohrschellen und Konstruktionselemente sind der Objektüberwachung
rechtzeitig vor Beginn der Montage zur Bemusterung vorzulegen. Es dürfen
nur Befestigungselemente montiert werden, die den getzlichen
Anforderungen entsprechen.

Die erforderlichen Leistungen zur Abschirmung und Absorption der
Maschinengeräusche gegen benachbarte Räume oder nach außen sind gemäß
dem Bauphysikalischen-Gutachten zu erstellen.

Alle im Leistungsverzeichnis abgefragten Fabrikate sind unbedingt
anzugeben. Eine technische Prüfung wird hier erfolgen.

Grundsätzlich sind Dämmstoffe aus nichtbrennbaren Materialien zu
verwenden.

Ferner gehören zur Leistung:

- die kompletten Ausführungsberechnungen
- die Leistungsmessung zum Einregulieren
- die Anlagenbeschreibungen, Bedienungsanleitung, Wartungsanleitung und
die
  Anleitung zur Störbeseitigung
- die genaue Einweisung des Bedienungspersonals.

Liefern und Montieren

Bei dem Leistungsverzeichnis handelt es sich grundsätzlich um die
Einbringung der kompletten Leistung (Lieferung und Montage)
einschließlich aller Nebenleistungen sowie der Lieferung aller
Kleinmaterialien, auch wenn diese nicht gesondert aufgeführt sind, wie
z.B. Befestigung oder Dichtungsmittel.

## Zusätzlicher Text
Technische Ausführungen

Der AN hat die dem heutigen Stand der Technik sowie der zurzeit gültigen
Normen und Vor- schriften entsprechenden Materialien und Geräte zu
verwenden.

Nicht zum Leistungsumfang gehören Maurer-, Stemm- und Malerarbeiten, es
sei denn, sie sind im Leistungsverzeichnis (LV) ausdrücklich aufgeführt.

Bei der Festlegung von Leitungstrassen und Geräteorten ist eine
rechtzeitige Abstimmung mit den anderen Gewerken zwingend erforderlich.

Die bauseitig angelegten Durchbrüche und Schlitze sind rechtzeitig vor
Arbeitsbeginn zu über-prüfen; Änderungsvorschläge sind der Bauleitung
mitzuteilen.

Bei der Ausführung sind alle einschlägigen Normen und Vorschriften zu
berücksichtigen, insbesondere die technischen Vertragsbedingungen für
Bauleistungen der VOB/C.

 ASR  5  Arbeitsstättenrichtlinien

 MLAR  Muster Leitungsanlagen Richtlinie

 VDI 2078  Verordnung des Energieeinsparungsgesetzes n. Fassung

VDI 2715  Lärmminderung an Warm- und Heißwasseranlagen

 DVGW W 551 Trinkwassererwärmungs- u. Trinkwasserleitungsanlagen

sowie

- die technischen Bestimmungen für den Bau und Betrieb von Grundstücksentwässerungsanlagen nach DIN 1986, Teil 1, 2, 3 und 4, letzte gültige
Ausgabe

- die technischen Bestimmungen für den Bau und Betrieb von Trinkwasser-
  Leitungsanlagen in Grundstücken nach DIN 1988 sowie das DVGW-Regelwerk
  "W" und "GW"

- die entsprechenden Bestimmungen zum Schallschutz im Hochbau nach
  DIN 4109, letzte gültige Ausgabe (Gutachten - Lott)

- die örtlichen Vorschriften der zuständigen Behörden (Wasserwerk,
Entwässerungsamt, Gasversorger, Feuerwehr usw.).

- die entsprechenden Bestimmungen zum Schallschutz im Hochbau nach DIN
4109.

Zum Schutz der Anlagenteile auf der Baustelle ist eine feste
Schutzummantelung während und nach Beendigung der Montage über Maschinen
und Aggregatteile zu decken. Vor Abnahme der Anlage ist der eventuell
beschädigte Farbanstrich an Aggregaten und Anlagenteilen wieder
herzustellen oder zu erneuern. Zum Schutz der Geräte gegen Eindringen
von Fremdteilen auf der Baustelle, sind diese dicht zu verschließen.

Alle Rohre sind nach erfolgter Montage mit Baustopfen, Kappen oder
sonstigen festen Verschlüssen zu versehen. Dies gilt auch bei
Montageunterbrechungen während der Bauphase.

Bei der Abnahme der Leistungen hat der Auftragnehmer dem Auftraggeber
ohne besondere Vergütung die kompletten Revisionsunterlagen sowie
folgende Unterlagen zu übergeben; Form und Inhalt sind vorher mit dem AG
abzustimmen:

Die Protokolle der Abnahmen aller Anlagenkomponenten, die einer
gesetzlichen Abnahmepflicht oder Bauschein unterliegen.

Alle erforderlichen Durchbrüche und Rohrschlitze sind vor
Auftragserteilung mit den anderen Gewerkeplänen und den Schlitz- und
Bewehrungsplänen des Statikers vom Auftragnehmer eigenverantwortlich
abzustimmen.

Rohrdurchgänge durch Wand und Decken sind mittels Rohrummantelungen
durchzuführen. Zusätzlich zur VDI 2715 wird nochmals darauf hingewiesen
den Schallschutz hier im besonderen zu beachten.

Die für die Rohrleitungsbefestigung und -ausdehnung notwendigen
Rohrwiderlager, - festpunkte, - gleitpunkte und -führungsgleitpunkte
sind vom Auftrag-nehmer anzufertigen, zu liefern und zu montieren.
Kosten für diese Teile werden gesondert vergütet.

Das Einschießen von Bolzen ist nicht zulässig. Für alle Befestigungen
ist eine schwere Ausführung mit entsprechender Körperschallentkopplung
zu kalkulieren und vor Montagebeginn unter Vorlage der Berechnungen
durch den Hersteller der Bauleitung nachzuweisen.

Rohrschellen und Konstruktionselemente sind der Bauleitung rechtzeitig
vor Beginn der Montage zur Bemusterung vorzulegen. Es dürfen nur
Befestigungselemente montiert werden, die von der Bauleitung freigegeben
sind.

Die erforderlichen Leistungen zur Abschirmung und Absorption der
Maschinengeräusche gegen benachbarte Räume oder nach außen sind gemäß
dem Bauphysikalischen-Gutachten zu erstellen.

Alle im Leistungsverzeichnis abgefragten Fabrikate sind unbedingt
anzugeben. Eine technische Prüfung wird hier erfolgen. Nicht ausgefüllte
Fabrikatsangaben können zum Ausschluss führen.

Grundsätzlich sind Dämmstoffe aus nichtbrennbaren Materialien zu
verwenden.

Liefern und Montieren

Bei den aufgeführten Positionen handelt es sich grundsätzlich um die
Erbringung der kompletten Leistung (Lieferung und Montage)
einschließlich aller Nebenleistungen sowie der Lieferung aller
Kleinmaterialien, auch wenn diese nicht gesondert aufgeführt sind.

Der Auftraggeber behält sich vor einzelne Titel oder Positionen ganz
oder teilweise nicht ausführen zu lassen.

## KGR 410 Abwasser-, Wasser-, Gasanlagen
Datum: 04.11.25

### Bereich 1 Allgemein

#### Titel 1.1 Wasseranlagen

*Hinweis*
Ausgussbecken

**1.1.10 Ausgussbecken Stahl emailliert hängend**
Ausgussbecken, 510 x 365 mm, innen und außen glasiert,
ohne Hahnlochbohrung, mit Überlauf, Kunststoffumrandung
schwarz, inklusive Befestigungsset, Ab- und
Überlaufgarnitur mit Kette und Stopfen,

komplett liefern und betriebsfähig montieren
Menge: 1,000 St
Zuordnung: 412

**1.1.20 Geruchverschluss Ausgussbecken 1 1/2xDN50**
Röhrengeruchverschluss
Kunststoff
Ausstattung
Ablauf waagerecht
güteüberwacht nach DIN EN 274
G: 1 1/2
DN: 50.

komplett liefern und betriebsfähig montieren
Menge: 1,000 St
Zuordnung: 412

**1.1.30 Wandbatterie Ausgussbeckenbatterie DN15 Messing TW-Erwärmer geschl.**
Wandbatterie, Ausgussbeckenbatterie, mit thermischer
Desinfektions-Funktion, eigensicher gegen Rückfließen,
DN 15, aus Messing, verchromt, Betätigungsgriffe aus
Metall, verchromt, für geschlossenen
Trinkwassererwärmer, Durchflussklasse A (max. 0,25 l/s)
, mit S-Anschluss, mit schwenkbarem Rohrauslauf, mit
Strahlregler mit Luftansaugung DIN EN 246
(Luftsprudler),

komplett liefern und betriebsfähig montieren
Menge: 1,000 St
Zuordnung: 412

**1.1.40 Installationselement Inwandmontage Ausgussbecken-Element höhenverstellbar**
Installationselement, Einbau in Trockenbauwand, mit
vorh. Unterkonstruktion aus Metall, für Inwandmontage,
mit Montageraumabdeckung, Ausgussbecken-Element, mit
Schallschutz DIN 4109-1, als Wandarmatur, für Wand- und
Fußbodenbefestigung, höhenverstellbar, mit Füßen als
Montagehilfe, Fußstützen höhenverstellbar bis 20 cm,
mit Verrohrung aus nichtrostendem Stahl.

komplett liefern und betriebsfähig montieren
Menge: 1,000 St
Zuordnung: 412

#### Titel 1.2 Trinkwasserleitungen und Zubehör

*Hinweis*
Vorbemerkungen Trinkwasser Kaltwassersystem

Anzubieten ist die Lieferung und Montage der
Trinkwasser Kaltwasserleitungen.

Für die Auslegung ist eine Kaltwasser Mediumtemperatur
von +8 bis +25°C bei einer Umgebungstemperatur von +5
bis +35°C und einer Raumluftfeute von 20-90% rel.F.
anzusetzen.

Verschnitt ist einzukalkulieren, ebenso das Ablängen
der Leitungen auf die im Naturmaß erforderlichen
Längenmasse. Die Leitungen sind nach den
Verlegevorschriften des Herstellers zu montieren,
Verlegung innerhalb von Gebäuden.

Ist in den einzelnen Positionen nichts anderes
angeführt, sind alle Bauteile in der Druckstufe PN 10
anzubieten.

Rohrabstände, Achsabstände, Abstände von Bauteilen
untereinander, sowie Abstände von Bauteilen zum Bauwerk
sind so auszuführen, dass eine einwandfreie und
fachgerechte Dämmung, ohne Mehrkosten, sichergestellt
werden kann.

Der Untergrund auf dem die Dämmungen anzubringen sind
ist für die durchzuführenden Dämmarbeiten so
fachgerecht vorbereitet und gesäubert zu übergeben,
dass keine Mehrkosten durch die Dämmfirma entstehen.

*Hinweis*
Rohr Stahl niro geschweißt TW Pressen
Rohrleitung aus nichtrostenden Stahlrohren DVGW GW 541,
geschweißt, Werkstoff-Nr 1.4401, Legierungszuschlag
mind. 2,2 Gewichts-% Molybdän, für Trinkwasser DIN
1988-200, Verbindung durch Pressen, einschl.
Dichtungsmittel und Herstellen der Verbindungen, Form-
und Verbindungsstücke werden gesondert vergütet,
Rohrbefestigungen werden gesondert vergütet, Verlegung
in Gebäuden.

**1.2.10 Rohr Stahl niro geschweißt TW AD 15mm WD 1mm**
wie zuvor beschrieben, jedoch Rohr 15x1 mm.

komplett liefern und betriebsfähig montieren
Menge: 4,500 m
Zuordnung: 412

**1.2.20 Rohr Stahl niro geschweißt TW AD 42mm WD 1,5mm**
wie zuvor beschrieben, jedoch Rohr 42x1,5 mm.

komplett liefern und betriebsfähig montieren
Menge: 18,300 m
Zuordnung: 412

*Hinweis*
Bogen Einsteckende Stahl niro TW Pressverbindung
Bogen, mit Einsteckende, aus nichtrostendem Stahl, für
Rohrleitung aus nichtrostendem Stahl, Werkstoff-Nr 1.
4401, Legierungszuschlag mind. 2,2 Gewichts-% Molybdän,
für Trinkwasser DIN 1988-200, als Pressverbindung mit
DVGW-Zertifizierung.

**1.2.30 Bogen 15mm**
wie zuvor beschrieben, jedoch Bogen 15mm

komplett liefern und betriebsfähig montieren
Menge: 5,000 St
Zuordnung: 412

**1.2.40 Bogen 42mm**
wie zuvor beschrieben, jedoch Bogen 35mm

komplett liefern und betriebsfähig montieren
Menge: 7,000 St
Zuordnung: 412

*Hinweis*
T-Stück reduziert Einsteckende Stahl niro TW
Pressverbindung
T-Stück, reduziert, mit Einsteckende, aus
nichtrostendem Stahl, für Rohrleitung aus
nichtrostendem Stahl, Werkstoff-Nr 1.4401,
Legierungszuschlag mind. 2,2 Gewichts-% Molybdän, für
Trinkwasser DIN 1988-200, als Pressverbindung mit DVGW-
Zertifizierung.

**1.2.50 T-Stücke Reduzierung 42/18/42 mm**
wie zuvor beschrieben, jedoch T-Stücke Reduzierung 42/
18/42 mm

komplett liefern und betriebsfähig montieren
Menge: 1,000 St
Zuordnung: 412

**1.2.60 T-Stücke Reduzierung 42/35/42 mm**
wie zuvor beschrieben, jedoch T-Stücke Reduzierung 42/
35/42 mm

komplett liefern und betriebsfähig montieren
Menge: 1,000 St
Zuordnung: 412

*Hinweis*
Reduzierung
Reduzierung, mit Einsteckende, aus nichtrostendem
Stahl, für Rohrleitung aus nichtrostendem Stahl,
Werkstoff-Nr 1.4401, Legierungszuschlag mind. 2,2
Gewichts-% Molybdän, für Trinkwasser DIN 1988-200, als
Pressverbindung mit DVGW-Zertifizierung.

**1.2.70 Reduzierung 18/15mm**
wie zuvor beschrieben, jedoch Reduzierung 18/15mm

komplett liefern und betriebsfähig montieren
Menge: 1,000 St

**1.2.80 Reduzierung 42/35mm**
wie zuvor beschrieben, jedoch Reduzierung 42/35mm

komplett liefern und betriebsfähig montieren
Menge: 1,000 St

*Hinweis*
Wandscheibe Einsteckende Stahl niro TW Pressverbindung
Wandscheibe, mit Einsteckende, aus nichtrostendem
Stahl, für Rohrleitung aus nichtrostendem Stahl,
Werkstoff-Nr 1.4401, Legierungszuschlag mind. 2,2
Gewichts-% Molybdän, für Trinkwasser DIN 1988-200, als
Pressverbindung mit DVGW-Zertifizierung.

**1.2.90 Wandscheibe 15 x 1/2"**
wie zuvor beschrieben, jedoch Wandscheibe 15 x 1/2"
Menge: 1,000 St
Zuordnung: 412

*Hinweis*
Absperrventil Rotguss Schrägsitz Entleerungsanschluss
Handrad PN16
Dämmschalen
Absperrventil mit Schallschutzprüfzeichen DIN EN ISO
3822-1 Klasse I, für Trinkwasserleitung DIN 1988-200,
Gehäuse, Oberteil und wasserberührende Teile der
Innengarnitur aus Rotguss DIN EN 1982, Schrägsitzform,
mit Entleerungsanschluss und -stopfen, mit
wartungsfreier Spindelabdichtung und EPDM-Sitzdichtung,
Spindelabdichtung mit O-Ring aus EPDM, mit Handrad, mit
Gewindeanschluss, Nenndruck 1,6 MPa (16 bar), mit
Dämmschalen,

Angebotenes Fabrikat: .................................
......................

**1.2.100 Strangabsperrventil DN 40**
wie zuvor beschrieben, jedoch Strangabsperrventil DN 40

komplett liefern und betriebsfähig montieren
Menge: 1,000 St
Zuordnung: 412

*Hinweis*
Absperrventil Rückflussverhinderer Rotguss Schrägsitz
Entleerungsanschluss PN16
Absperrventil mit Schallschutzprüfzeichen DIN EN ISO
3822-1 Klasse I, mit Rückflussverhinderer und
Prüfeinrichtung DIN EN 13959, als kontrollierbarer
Rückflussverhinderer, Gruppe/Typ EA, für
Trinkwasserleitung DIN 1988-200, Gehäuse, Oberteil und
wasserberührende Teile der Innengarnitur aus Rotguss
DIN EN 1982, Schrägsitzform, mit Entleerungsanschluss
und -stopfen, mit wartungsfreier Spindelabdichtung, mit
Handrad, mit Außengewindeanschluss, Nenndruck 1,6 MPa
(16 bar),

Angebotenes Fabrikat: .................................
......................

**1.2.110 Freistromventil DN 40**
wie zuvor beschrieben, jedoch Freistromventil DN 40

komplett liefern und betriebsfähig montieren
Menge: 1,000 St
Zuordnung: 412

**1.2.120 Hygienespülung**
Hygienespülung mit Durchflusssensor, mit einem
Anschluss,besonders geeignet für sicherheitssensible
Objekte, für automatisch auslösende Wasserwechsel zur
Sicherstellung des bestimmungsgemäßen Betriebs,
ermöglicht turbulenten Wasserwechsel in
Trinkwasserleitungen bis DN 50, mit einem Anschluss
(Wasserwechselgruppe) für Trinkwasser kalt (PWC),
mediumberührte Metallteile aus entzinkungsfreiem und
korrosionsbeständigem Rotguss, beständig gegen
aggressives Wasser, Edelstahl und
trinkwasserzugelassenen
Kunststoffen, zum Einbau für alle Einbausituationen
(Auf- und Unterputz), zum Einbau im Nassbau oder in
Vorwandsystemen, kleines Einbaumaß, schnelle Montage
mittelst Bohrschablone, Einbaurahmen (inkl.
Tiefenausgleich) und Befestigungsmaterial,
Wechseldeckel (inkl. Deckelsicherung) mit Push-to-open
Magnetschnapper Funktion, großzügige Revisionsöffnung,
Außengewinde für flachdichtende Verschraubungen, mit
Absperrfunktion
zur Wartung, Magnetventil mit integriertem Feinsieb,
Durchfluss- und Temperaturmessamatur (Pt1000) zur
Erfassung von Spülmengen, Durchfluss 10l/min (5l/min
oder 15l/min mit optionalem Zubehör), werkseitig
montiertes Spül-Set für Inbetriebnahme, alle
funktionellen Bauteile
werkzeugfrei wartbar, integrierte Überlaufüberwachung,
integrierter Siphon (> 45 l/min) mit entnehmbarer
Geruchsverschlusskappe, Freier Ablauf nach DIN EN 1717,
Sperrwasserhöhe 50mm nach DIN 1986-100,
Abflussnennweite (DN 40 und DN 50), keine integrierte
Reglerlogik (Ansteuerung über Direktanschluss aller
Komponenten an Gebäudeautomatisierung/GLT (24 V/4-20
mA), intervall-, zeit- und volumengesteuerte
Spülmaßnahmen möglich (abhängig von externer Spüllogik)
, temperaturgesteuerte Spülmaßnahmen möglich (abhängig
von externer Spüllogik) (nur mit zusätzlicher
Temperaturmessarmatur möglich), erweiterbar um eine
zweite Wasserwechselgruppe z.B. für Trinkwasser warm
(PWH), DVGW-Zulassung, SVGW-Zulassung, WRAS-Zulassung,
KIWA-Zulassung, BELGAQUA-Zulassung,
nach UBA-Bewertungsgrundlage, Schallschutzzulassung
nach DIN EN ISO 3822 Klasse 1 (bis 30 l/min),
Druckstufe PN 10, max. Betriebstemperatur 70 GradC,
Schutzart
IP44, Spannungsversorgung 24 V DC

Angebotenes Fabrikat: .................................
......................
Angebotener Typ: ......................................
.................

komplett liefern und betriebsfähig montieren
Menge: 1,000 St
Zuordnung: 412

**1.2.130 Probenahmeventil Stahl niro absperrbar DN10**
Probenahmeventil, zur Bestimmung mikrobiologischer und
chemischer Parameter nach TrinkwVO, für Trinkwasser DIN
1988-200, Gehäuse, Oberteil und wasserberührende Teile
der Innengarnitur aus nichtrostendem Stahl,
Ventilkörper 360 Grad drehbar mit abflammbarem und
drehbarem Auslaufbogen aus nichtrostendem Stahl,
absperrbar, Gewindeanschluss, DN 10.

komplett liefern und betriebsfähig montieren
Menge: 1,000 St
Zuordnung: 412

**1.2.140 Wasserzähler-Anschlussbügel Stahl verz Rückflussverhinderer Q3 6,3m3/h Absperrventil Rotguss PN16 DN40**
Wasserzähler-Anschlussbügel einschl. Anschlussgewinde,
aus verzinktem Stahl, Anschlussverschraubungen aus
Messing mit Fest- und Längenausgleichsverschraubung,
mit offenen Bügelschenkeln zur Aufnahme der
Anschlussverschraubungen, als Montageeinheit mit ein-
und ausgangsseitigem Absperrventil, ausgangsseitig mit
Rückflussverhinderer, Abdichten des Schiebestutzens der
Ausgleichsverschraubung mit O-Ring, für
Hauswasserzähler mit Dauerdurchfluss Q3 6,3 m3/h,
Absperrventil, für Trinkwasser DIN 1988-200, Gehäuse,
Oberteil und wasserberührende Teile der Innengarnitur
aus Rotguss, Schrägsitzform, wartungsfreie
Spindelabdichtung, EPDM-Sitzdichtung, mit Handrad, mit
Gewindeanschluss, Nenndruck 1,6 MPa (16 bar), DN 40.

komplett liefern und betriebsfähig montieren
Menge: 1,000 St
Zuordnung: 412

**1.2.150 Filter rückspülbar Qn 10m3/h Rotguss Rücksp. autom. PN10 R/Rp1 1/2**
Filter, rückspülbar, Nenndurchfluss Qn 10 m3/h, für
Trinkwasserleitung DIN 1988-200, DIN EN 13443-1,
Filterfeinheit 80 bis 150 mym, mit lichtundurchlässiger
Filtertasse, Monatswartungsanzeige und
differenzdruckgesteuerter Anzeige bei Verschmutzung,
mit Anschlussverschraubung, Gehäuse aus Rotguss, mit
integriertem Filter-Rückspülsystem und Einrichtung zur
Abführung des Rückspülwassers DIN 1988, Rückspülung
automatisch über Differenzdruck mit
Zeitvorrangschaltung, Nenndruck 1 MPa (10 bar), R/Rp 1
1/2,

komplett liefern und betriebsfähig montieren
Menge: 1,000 St
Zuordnung: 412

#### Titel 1.3 Befestigung

*Hinweis*
Rohrbefestigung Abrechnungshinweis:

Die Schellenabstände sind in den vom Hersteller
angegebenen Maximalabständen zu montieren.
Kalkulation aller Befestigungsmaterialien für
Abhängehöhen von maximal: 50cm. Grössere Abhängehöhen
werden mit den gesondert ausgeschriebenen
Profilstahlkonstruktionen extra vergütet.

*Hinweis*
Rohrschelle Stahl verz L bis 0,5m
Rohraufhängung als Rohrschelle, aus verzinktem Stahl,
mit schalldämmenden Einlagen, Anforderungen
entsprechend DIN 4109-1, Länge Aufhängung bis 0,5 m,
Befestigung mit Gewindestäben, mit bauaufsichtlich
zugelassenen Dübeln, einschl. Bohrarbeiten, Rohr aus
Stahl.

**1.3.10 Rohraufhängung DN12**
Rohraufhängung, aus verzinktem Stahl, mit
schalldämmenden Einlagen, Anforderungen entsprechend
DIN 4109, Länge Aufhängung bis 0,5 m, Befestigung über
Gewindestäbe an bauaufsichtlich zugelassenen Dübeln,
einschl. Bohrarbeiten, Rohr aus nichtrostendem Stahl,
DN 12.

komplett liefern und betriebsfähig montieren
Menge: 4,000 St
Zuordnung: 412

**1.3.20 Rohraufhängung DN40**
Rohraufhängung, aus verzinktem Stahl, mit
schalldämmenden Einlagen, Anforderungen entsprechend
DIN 4109, Länge Aufhängung bis 0,5 m, Befestigung über
Gewindestäbe an bauaufsichtlich zugelassenen Dübeln,
einschl. Bohrarbeiten, Rohr aus nichtrostendem Stahl,
DN 40.

komplett liefern und betriebsfähig montieren
Menge: 15,000 St
Zuordnung: 412

#### Titel 1.4 Isolierung

*Hinweis*
Rohrdämmung
Steinwoll-Rohrschale zur Wärmedämmung von Heizungs- und
Warmwasserrohren nach der Energieeinsparverordnung
(EnEV), Trinkwasserrohrleitungen gemäß DIN 1988,
Solarleitungen sowie von Rohrleitungen in
betriebstechnischen Anlagen, als Brandschutzbekleidung
von
brennbaren Rohrleitungen in Flucht- und Rettungswegen.
Konzentrisch gewickelte Steinwolle-Rohrschale mit
gitternetzverstärkten reißfesten Aluminium-Sandwich-
Folie mit selbstklebender Überlappung kaschiert.
Einseitig aufgeschlitzt, zur leichteren Montage auf der
Innenwandung eingesägt.
Technische Daten:
Baustoffklasse: A2L-s1,d0 (EN 13501-1)
Brandverhalten: nichtbrennbar (DIN 13501
Schmelzpunkt: > 1000 °C (DIN 4102-17)
Obere Anwendungsgrenztemperatur:
- Steinwolleseite < 250°C (DIN EN 14707)
- Aluminiumseite < 80°C
Wärmeleitfähigkeit: 0,035 W/mK nach EnEV
AS-Qualität (DIN EN 13468, AGI Q 132)
Wasseraufnahme: <= 1kg/m2 (DIN EN 13472)
Silikonfrei

**1.4.10 Dämmung DN 12**
wie zuvor beschrieben, jedoch DN 12

komplett liefern und betriebsfähig montieren
Menge: 280,000 m
Zuordnung: 412

**1.4.20 Dämmung DN 40**
wie zuvor beschrieben, jedoch DN 40

komplett liefern und betriebsfähig montieren
Menge: 60,000 m
Zuordnung: 412

#### Titel 1.5 Sonstiges

**1.5.10 Dokumentationsunterlagen**
Revisionsunterlagen in 2-facher Ausfertigung

Als Bestandspläne sind vom AN zu fertigen
und vor der Abnahme dem AG zu übergeben:

- CD-ROM aller Bestandszeichnungen,  Dateien und
Zeichnungslayer entsprechend auf das System des AG
abgestimmt und PDF und Zeichnungen zusätzlich im DWG
Format abzuspeichern.

- Bestandspläne, farbig M 1:50 mit Lochverstärker
  (Grundrisse, Schnitte, Detailpläne 1:20, Strangschemen, Funktionsschemen, ggf. Stromlaufpläne,
  Elektr. Übersichts und Anschlußpläne)

GLIEDERUNG:

Inhaltsverzeichnis

1.  Allgemein
1.1 Unternehmerangaben
1.2 Sicherheitsvorschriften
1.3 Unfallverhütung

2.  Anlagenaufbau und Beschreibung
2.1 Funktionsbeschreibungen der Anlage
2.2 Funktionsbeschreibung der Regelung
2.3 Bedienungsanlaeitungen
2.4 Heizlast- und Kühllastberechnung
2.5 Rohrnetzberechnung
2.6 Auslegung Heiz- und Kühlfächen
2.7 Auslegung Kälteerzeugung
2.8 Auslegung Ausdehungsgefäß etc.
2.9 Datenpunktliste
2.10 Einstellwerte Gebäudeleittechnik (Sollwerte)
2.11 Einstellwerte hydraulischer Abgleich
2.12 Brandschutzkonzept
2.13 Baugehemigung

3.  Technische Unterlagen und Daten
3.1 Herstellerverzeichnis
3.2 Techn. Datenblätter aller eingebauten Bauteile
  (keine Prospekte)
3.3 Herstellerunterlagen mit Ersatzteillisten und
  Verschleißteilen

4.  Bedienung und Betrieb
4.1 Maßnahmen bei Frostgefahr
4.2 Inbetriebnahme (Abfolge)
4.3 Außerbetriebnahme (Abfolge)
4.4 Überwachungs- und Sicherheitseinrichtungen
  (Störmeldungen, Not-Ausschalter,
  Sicherheitsventile etc.)
4.5 Kontroll- und Wartungsbuch

5.  Wartung der Anlagen
5.1 Wartungsarbeiten, -intervalle und Inspektionen
5.2 Wartungsangebot
5.3 Pflege- und Reinigungshinweise

6.  Störungsbeseitigung
6.1 Verhalten bei Betriebsstörungen

7.  Protokolle und Bescheinigungen
7.1 Herstellererklärungen
7.2 Übereinstimmungserklärungen
7.3 Konformitätsbescheinigungen
7.4 Bauaufsichtliche Zulassungen
7.5 Sachverständigenabnahmen
7.6 Fachunternehmererklärung
7.7 Nachunternehmererklärung
7.8 Fachbauleitererklärung
7.9 Bestätigung Durchführung von notwendigen Püfungen
7.10 Einweisungs- und Inbetriebnahmeprotokoll
7.11 Druckprotokoll
7.12 Spülprotokoll
7.13 -
7.14 Protokoll Wasserqualität/Frostschutz
7.15 Abnahmeprotokoll VOB-Abnahme
7.16 Mängelfreimeldung

8.  Revisionspläne
8.1 Grundrisse mit Brandschutzabschottungen
8.2 Strangschemata mit Brandschutzabschottungen
8.3 Verteilerschema
8.4 Detailpläne
8.5 Bilddokumentation Brandschutzabschottungen

In den Bestandsplan-Grundrissen werden die
Rohr- und Kanalführung, Geräte, Absperrorgane,
Revisionsöffnungen, Dimensionen usw. dargestellt.
In den Anlagenschematas werden alle technischen
Parameter sämtlicher installierter Bauteile
eingetragen.
Die Grundrisspläne und Anlagenschematas
erhalten die in der Koordination mit dem Bauherrn
festgelegten Anlagenkennzeichnungen.

Vorlagen für Protokolle und Bescheinigungen
werden mit den Ausführungsunterlagen übergeben.

pauschal
Menge: 1,000 Psch
Zuordnung: 419

**1.5.20 Inbetriebnahme und Einweisung**
Inbetriebnahme der Anlage
und Einweisung des Bedienpersonals
sobald die baulichen Vorraussetzungen erfüllt sind
und sämtliche Versorgungsmedien zur Verfügung stehen.

- Überprüfen und Einstellen der elektronischen Regel-,
  Schalt- und Sicherheitseinrichtungen,
- Sichtkontrolle aller Bauteile,
- Probelauf aller Anlagenteile

Einweisung des Bedienungspersonals durch Fachpersonal
in sämtliche zuvor beschriebene Anlagen, sofern nicht
bereits in gesonderten Positionen aufgeführt. Das
einzuweisende Personal wird von dem Bauherrn benannt.
Wenn erforderlich, sind Teileinweisungen schon während
der Bauzeit durchzuführen.

Über die erfolgten Inbetriebnahmen und Einweisungen
sind Protokolle anzufertigen.

pauschal
Menge: 1,000 Psch
Zuordnung: 419

**1.5.30 Klein-und Anschlussmaterial**
Menge: 1,000 Psch

*Hinweis*
Hinweis
Für vor Ausführungsbeginn nicht zu erfassende Arbeiten
werden folgende Stundenlohnarbeiten ausgeschrieben.

Die anzugebenden Stundensätze für Leistungen sind
einschließlich aller Zuschläge, wie Fahrtkosten,
Auslösung, unternehmerisches Wagnis, etc. zu
kalkulieren. Materialpreise sind frei Verwendungsstelle
ohne Arbeitsleistung anzugeben und bedürfen vor
Arbeitsbeginn einer Vereinbarung mit der
Objektüberwachung des AG.

Abgrechnet wird der den jeweiligen Anforderungen einer
Arbeit entsprechenden Stundensatz - eine evtl. höhere
Qualifikation der Ausführenden kann nicht in Rechnung
gestellt werden.
Alle Arbeiten sind vor Ausführungsbeginn schriftlich
von der Objektüberwachung zu genehmigen.
Stundenlohnarbeiten können nur anerkannt werden, wenn
die Stundenzettel nach Ausführung der Arbeiten von der
Objektüberwachung unterschrieben werden. Mit der
Unterzeichnung der Stundenlohnzettel erklärt die
Objektüberwachung lediglich, dass die
Stundenlohnarbeiten erbracht sind, gemäß VOB, Teil B §
15. Ergibt eine spätere Nachprüfung, dass diese
Leistungen im Auftrag enthalten sind und über
Einheitspreise abgerechnet werden können, werden sie
nicht als Stundenlohnarbeiten vergütet.

**1.5.40 Monteurstunden**
Menge: 10,000 Std.
Zuordnung: 419

**1.5.50 Helferstunden**
Menge: 10,000 Std.
Zuordnung: 419

**1.5.60 Aufschlag Stemmhammereinsatz**
Aufschlag zu Monteur-/ Helferstunden für einen
Stemmhammereinsatz. Bauschutt ist fachgerecht zu
entsorgen.
Menge: 10,000 Std.
Zuordnung: 419

**1.5.70 Druckprobe Trinkwasser**
Ausführung nach DVGW
Menge: 1,000 Psch
Zuordnung: 419

**1.5.80 Spülen der Trinkwasseranlage**
Ausführung nach DVGW
Menge: 1,000 Psch
Zuordnung: 419

**1.5.90 Beproben der Trinkwasseranlage**
Ausführung nach DVGW durch unabhäniges Institut, eine
detailierte Untersuchung auf Bleigehalt ist
durchzuführen.
Menge: 1,000 Psch
Zuordnung: 419

**1.5.100 Stahl verz Kunststoffabdeck. H 52mm B 105mm**
aus verzinktem Stahl mit Kunststoffabdeckung,
Beschriftung einzeilig, gedruckt, rechteckig, Höhe 52
mm, Breite 105 mm, Befestigungsuntergrund Rohrleitung.
Menge: 25,000 St
Zuordnung: 419

**1.5.110 Wartungsvertrag**
Wartungsvertrag für 1 Jahr.
für alle Sanitäranlagen dieses Leistungsverzeichnisses.
Der Leistungsumfang bestimmt sich in Anlehnung an den
VDMA-Leistungskatalog der zutreffenden Gewerke.

pauschal
Menge: 1,000 Jahr
Zuordnung: 419

### Bereich 2 Sportlerheim

#### Titel 2.1 Schmutzwasser

*Hinweis*
Silent PP Rohr
Verwendungszwecke
- Für Zentralstaubsaugeranlagen in Einfamilienhäusern
ausschließlich die Dimensionen DN 40-50 verwenden
- Zum Ableiten von Abwasser innerhalb von Gebäuden
- Für Druckleitungen von Abwasserhebeanlagen nach EN
12050-2 und EN 12050-3 ausschließlich die Dimensionen
DN 32-50 verwenden

Eigenschaften
- Schalloptimiert

Technische Eigenschaften
- Montagetemperatur (GrC): -10 - +40 GrC
- Werkstoff: PP-C / PP-MD / PP-C
- Wärmeausdehnung (mm/(m K)): 0,08 mm/(m K)
- DN / Nennweite: 50
- DN/OD / Nennweite: 50
- d, D / Außendurchmesser (mm): 50 mm
- di, D / Innendurchmesser (mm): 46 mm
- s / Wanddicke (mm): 2 mm
- L / Länge (cm): 100 cm
- A2 / lichte Querschnittfläche (cm2): 16,6 cm2

**2.1.10 PP Rohr DN 50**
wie zuvor beschrieben, jedoch DN 50

komplett liefern und betriebsfähig montieren
Menge: 15,120 m
Zuordnung: 411

**2.1.20 PP Rohr DN 70**
wie zuvor beschrieben, jedoch DN 70

komplett liefern und betriebsfähig montieren
Menge: 1,000 m
Zuordnung: 411

**2.1.30 PP Rohr DN 100**
wie zuvor beschrieben, jedoch DN 100

komplett liefern und betriebsfähig montieren
Menge: 45,360 m
Zuordnung: 411

**2.1.40 PP Rohr DN 125**
wie zuvor beschrieben, jedoch DN 125

komplett liefern und betriebsfähig montieren
Menge: 58,920 m
Zuordnung: 411

*Hinweis*
PP Bogen
Bogen, 45 Grad, für Abwasserleitung, aus PP-Rohr DIN EN
1451-1, heißwasserbeständig (bis 95 Grad C) und
schallgedämmt, als Vollwandrohr, mineralverstärkt.

**2.1.50 Bogen DN 50**
wie zuvor beschrieben, jedoch Bogen DN 50

komplett liefern und betriebsfähig montieren
Menge: 33,000 St
Zuordnung: 411

**2.1.60 Bogen DN 100**
wie zuvor beschrieben, jedoch Bogen  DN 100

komplett liefern und betriebsfähig montieren
Menge: 63,000 St
Zuordnung: 411

**2.1.70 Bogen DN 125**
wie zuvor beschrieben, jedoch Bogen DN 125

komplett liefern und betriebsfähig montieren
Menge: 15,000 St
Zuordnung: 411

*Hinweis*
Silent PP Abzweig 45Grad
Abzweig, 45 Grad, abgehende Stutzen mit Steckmuffe für
Abwasserleitung, aus PP-Rohr DIN EN 1451-1,
heißwasserbeständig (bis 95 Grad C) und schallgedämmt,
als Vollwandrohr, mineralverstärkt.

**2.1.80 T-Stück 45° DN 50x50**
wie zuvor beschrieben, jedoch T-Stück 45° DN 50

komplett liefern und betriebsfähig montieren
Menge: 4,000 St
Zuordnung: 411

**2.1.90 T-Stück 45° DN 70x50**
wie zuvor beschrieben, jedoch T-Stück 45° DN 70x50

komplett liefern und betriebsfähig montieren
Menge: 1,000 St
Zuordnung: 411

**2.1.100 T-Stück 45° DN 100x50**
wie zuvor beschrieben, jedoch T-Stück 45° DN 100x50

komplett liefern und betriebsfähig montieren
Menge: 1,000 St
Zuordnung: 411

**2.1.110 T-Stück 45° DN 100x100**
wie zuvor beschrieben, jedoch T-Stück 45° DN 100

komplett liefern und betriebsfähig montieren
Menge: 9,000 St
Zuordnung: 411

**2.1.120 T-Stück 45° DN 125x100**
wie zuvor beschrieben, jedoch T-Stück 45° DN 125x100

komplett liefern und betriebsfähig montieren
Menge: 8,000 St
Zuordnung: 411

*Hinweis*
Silent PP Abzweig 87Grad
Abzweig, mit Innenradius DIN EN 12056-2, 87 Grad,
abgehende Stutzen mit Steckmuffe für Abwasserleitung,
aus PP-Rohr DIN EN 1451-1, heißwasserbeständig (bis 95
Grad C) und schallgedämmt, als Vollwandrohr,
mineralverstärkt.

**2.1.130 T-Stück 87° DN 100x50**
wie zuvor beschrieben, jedoch T-Stück 87° DN 100x50

komplett liefern und betriebsfähig montieren
Menge: 3,000 St
Zuordnung: 411

**2.1.140 T-Stück 87° DN 100x70**
wie zuvor beschrieben, jedoch T-Stück 87° DN 100x70

komplett liefern und betriebsfähig montieren
Menge: 1,000 St
Zuordnung: 411

**2.1.150 T-Stück 87° DN 100x100**
wie zuvor beschrieben, jedoch T-Stück 87° DN 100

komplett liefern und betriebsfähig montieren
Menge: 2,000 St
Zuordnung: 411

**2.1.160 T-Stück 87° DN 125x50**
wie zuvor beschrieben, jedoch T-Stück 87° DN 125x50

komplett liefern und betriebsfähig montieren
Menge: 4,000 St
Zuordnung: 411

**2.1.170 T-Stück 87° DN 125x100**
wie zuvor beschrieben, jedoch T-Stück 87° DN 125x100

komplett liefern und betriebsfähig montieren
Menge: 4,000 St
Zuordnung: 411

*Hinweis*
Passrohr Dachdurchführung Abwasserleitung PP
heißwasserbest.
Passrohr für Dachdurchführung, mit Klebeflansch, für
Abwasserleitung, aus PP-Rohr DIN EN 1451-1,
heißwasserbeständig (bis 95 Grad C) und schallgedämmt,
als Vollwandrohr, mineralverstärkt.

**2.1.180 Dachdurchführung DN 50**
wie zuvor beschrieben, jedoch DN 50

komplett liefern und betriebsfähig montieren
Menge: 1,000 St
Zuordnung: 411

**2.1.190 Dachdurchführung DN 100**
wie zuvor beschrieben, jedoch DN 100

komplett liefern und betriebsfähig montieren
Menge: 3,000 St
Zuordnung: 411

**2.1.200 Dachdurchführung DN 125**
wie zuvor beschrieben, jedoch DN 125

komplett liefern und betriebsfähig montieren
Menge: 8,000 St
Zuordnung: 411

**2.1.210 Strangentlüfter Dachdurchführung DN 50**
Systemlüfter, aus Polyurethan, in den Nennweiten DN
100. Mit fest eingeschäumter Wunschanschlussmanschette
(495 mm x 495 mm) passend zur Dachabdichtung. Komplett
inklusive siebenlippigem Dichtring, Gleitmittel, langem
PE-Anschlussrohr und Abweiser aus Polyamid, liefern und
fachgerecht einbauen.

komplett liefern und betriebsfähig montieren
Menge: 1,000 St
Zuordnung: 411

**2.1.220 Strangentlüfter Dachdurchführung DN 100**
Systemlüfter, aus Polyurethan, in den Nennweiten DN
100. Mit fest eingeschäumter Wunschanschlussmanschette
(495 mm x 495 mm) passend zur Dachabdichtung. Komplett
inklusive siebenlippigem Dichtring, Gleitmittel, langem
PE-Anschlussrohr und Abweiser aus Polyamid, liefern und
fachgerecht einbauen.

komplett liefern und betriebsfähig montieren
Menge: 3,000 St
Zuordnung: 411

**2.1.230 Strangentlüfter Dachdurchführung DN 125**
Systemlüfter, aus Polyurethan, in den Nennweiten DN
100. Mit fest eingeschäumter Wunschanschlussmanschette
(495 mm x 495 mm) passend zur Dachabdichtung. Komplett
inklusive siebenlippigem Dichtring, Gleitmittel, langem
PE-Anschlussrohr und Abweiser aus Polyamid, liefern und
fachgerecht einbauen.

komplett liefern und betriebsfähig montieren
Menge: 8,000 St
Zuordnung: 411

*Hinweis*
Reinigungsrohr Abwasserleitung PP heißwasserbest.
schallgedämmt
Reinigungsrohr mit Verschlussdeckel, Deckel rund, für
Abwasserleitung, aus PP-Rohr DIN EN 1451-1,
heißwasserbeständig (bis 95 Grad C) und schallgedämmt,
als Vollwandrohr, mineralverstärkt.

**2.1.240 Reinigungsrohr DN 50**
wie zuvor beschrieben, jedoch DN 50

komplett liefern und betriebsfähig montieren
Menge: 1,000 St
Zuordnung: 411

**2.1.250 Reinigungsrohr DN 100**
wie zuvor beschrieben, jedoch DN 100

komplett liefern und betriebsfähig montieren
Menge: 3,000 St
Zuordnung: 411

**2.1.260 Reinigungsrohr DN 125**
wie zuvor beschrieben, jedoch DN 125

komplett liefern und betriebsfähig montieren
Menge: 8,000 St
Zuordnung: 411

*Hinweis*
Silent PP Übergang
Übergangsstück, zum Übergang auf PVC-Rohr, für
Abwasserleitung, aus PP-Rohr DIN EN 1451-1,
heißwasserbeständig (bis 95 Grad C) und schallgedämmt,
als Vollwandrohr, mineralverstärkt.

**2.1.270 Übergangsstück DN70/50**
wie zuvor beschrieben, jedoch DN70/50

komplett liefern und betriebsfähig montieren
Menge: 1,000 St
Zuordnung: 411

**2.1.280 Übergangsstück DN100/50**
wie zuvor beschrieben, jedoch DN100/50

komplett liefern und betriebsfähig montieren
Menge: 2,000 St
Zuordnung: 411

**2.1.290 Übergangsstück DN125/100**
wie zuvor beschrieben, jedoch DN 125
Menge: 1,000 St
Zuordnung: 411

*Hinweis*
Bodenabläufe

**2.1.300 Bodenablauf DN100**
Bodenablauf DN 100 aus Kunststoff geprüft gemäß
DIN EN 1253 mit Halte-/Anschlussrand mit
herausnehmbarem Geruchverschluss Aufsatzstück aus
Kunststoff mit Rahmenmaß 150*150 mm mit Edelstahlrost
Klasse K 3 mit Bauzeitenschutzdeckel
Abflussleistung 1,6 l/s
Gewicht 0,7 kg
Stutzenneigung 90°

komplett liefern und betriebsfähig montieren
Menge: 11,000 St
Zuordnung: 411

#### Titel 2.2 Befestigung

*Hinweis*
Rohrschelle Stahl verz L 0,5-1m
Rohraufhängung als Rohrschelle, aus verzinktem Stahl,
mit Einlage aus Elastomer, Länge Aufhängung über 0,5
bis 1 m, Befestigung mit Gewindestäben, mit
bauaufsichtlich zugelassenen Dübeln,
Befestigungsuntergrund Beton, Rohr aus Stahl.

**2.2.10 Rohrbefestigung Rohrschelle DN 50**
wie zuvor beschrieben, jedoch DN 50

komplett liefern und betriebsfähig montieren
Menge: 13,000 St
Zuordnung: 411

**2.2.20 Rohrbefestigung Rohrschelle DN 70**
wie zuvor beschrieben, jedoch DN 70

komplett liefern und betriebsfähig montieren
Menge: 2,000 St
Zuordnung: 411

**2.2.30 Rohrbefestigung Rohrschelle DN 100**
wie zuvor beschrieben, jedoch DN 100

komplett liefern und betriebsfähig montieren
Menge: 37,800 St
Zuordnung: 411

**2.2.40 Rohrbefestigung Rohrschelle DN 125**
wie zuvor beschrieben, jedoch DN 100

komplett liefern und betriebsfähig montieren
Menge: 49,100 St
Zuordnung: 411

#### Titel 2.3 Isolierung

*Hinweis*
Schalldämmung Rohr Schaumstoff D 9mm
Schalldämmung an Rohrleitung, aus Schaumstoff, als
Schlauch, Dicke 9 mm, Baustoffklasse DIN 4102-1 B2
(normalentflammbar).

**2.3.10 Schlauchdämmung Rohr DN 50**
wie zuvor beschrieben, jedoch DN 50

komplett liefern und betriebsfähig montieren
Menge: 20,000 m
Zuordnung: 411

**2.3.20 Schlauchdämmung Rohr DN 70**
wie zuvor beschrieben, jedoch DN 70

komplett liefern und betriebsfähig montieren
Menge: 1,000 m
Zuordnung: 411

**2.3.30 Schlauchdämmung Rohr DN 100**
wie zuvor beschrieben, jedoch DN 100

komplett liefern und betriebsfähig montieren
Menge: 50,000 m
Zuordnung: 411

**2.3.40 Schlauchdämmung Rohr DN 125**
wie zuvor beschrieben, jedoch DN 100

komplett liefern und betriebsfähig montieren
Menge: 65,000 m
Zuordnung: 411

#### Titel 2.4 Wasseranlagen

*Hinweis*
Waschbecken Sanitärporzellan
Waschbecken, Beckenaußenform rechteckig abgerundet,
Beckeninnenform rechteckig, aus Sanitärporzellan,
Farbton weiß, glasiert, mit Loch für Einlocharmatur,
mit Überlauf, für Ablaufventil, Befestigung an
Installationselement.

**2.4.10 Waschbecken 500x350**
wie zuvor beschrieben, jedoch 500x350 mm

Angebotenes Fabrikat: .................................
......................
Angebotener Typ: ......................................
.................

komplett liefern und betriebsfähig montieren
Menge: 8,000 St
Zuordnung: 412

**2.4.20 Geruchverschluss Prüfzeichen Waschbecken 1 1/4xDN40 Messing**
Geruchverschluss DIN 19541 mit Prüfzeichen, für
Waschbecken, 1 1/4 x DN 40, aus Messing, verchromt, als
Röhrengeruchverschluss, für Wandanschluss, verstellbar,
mit Wandhalterung, mit Rosette.

komplett liefern und betriebsfähig montieren
Menge: 8,000 St
Zuordnung: 412

**2.4.30 Eckventil Absperr- Anschlussventil DN15 Betätigungsgriff G1/2 Messing**
Eckventil, als Absperr- und Anschlussventil, DN 15,
Geräuschverhalten DIN 4109-1 Gruppe I, mit Prüfbericht,
mit Betätigungsgriff, verchromt, G 1/2, Abgang mit
Quetschverschraubung G 3/8, aus Messing, verchromt, mit
Schubrosette.

komplett liefern und betriebsfähig montieren
Menge: 16,000 St
Zuordnung: 412

**2.4.40 Einhandmischer Standmontage Waschbeckenbatterie DN15 Metall Ausladung 150-200mm Druckbetätigung TW-Erwärmer geschl. Strahlregler 0,07l/s**
Einhand-Waschtischbatterie, 1/2 XS-Size
Einlochmontage 28 mm Keramikkartusche Energie-Spar-
Funktion Mittelstellung kalt mit Temperaturbegrenzer
- weniger Wasser, perfekter Wasserfluss
Maximaler Durchfluss (bei 3 bar):
5 l/min
SpeedClean Mousseur Schnellbefestigungssystem
Zugstangen-Ablaufgarnitur 1 1/4
flexible Anschlussschläuche
chrom

Angebotenes Fabrikat: .................................
......................
Angebotener Typ: ......................................
.................

komplett liefern und betriebsfähig montieren
Menge: 8,000 St
Zuordnung: 412

**2.4.50 Installationselement Vorwandmontage Waschbecken-Element höhenverstellbar**
Installationselement, Einbau in Trockenbauwand, mit
vorh. Unterkonstruktion aus Metall, für Vorwandmontage,
mit Montageraumabdeckung, Waschbecken-Element, mit
Schallschutz DIN 4109-1, statisch belastbar durch
Sanitärobjekte, als Standarmatur, für Wand- und
Fußbodenbefestigung, höhenverstellbar, mit Füßen als
Montagehilfe, Fußstützen höhenverstellbar bis 20 cm,
mit Befestigung und Anschlüssen für Zu- und Abläufe mit
Verrohrung aus nichtrostendem Stahl, mit Ablaufbogen.
Menge: 8,000 St
Zuordnung: 412

*Hinweis*
WC Anlagen

**2.4.60 Tiefspül-WC Sanitärporzellan glasiert hängend Ausladung 500-600mm**
Tiefspül-WC, aus Sanitärporzellan, glasiert, Farbton
weiß, wandhängend, Ausladung über 500 bis 600 mm,
Abgang waagerecht, Befestigung an Installationselement,
mit Schallschutz DIN 4109-1,

Angebotenes Fabrikat: .................................
......................
Angebotener Typ: ......................................
.................

komplett liefern und betriebsfähig montieren
Menge: 7,000 St
Zuordnung: 412

**2.4.70 WC-Sitz Deckel Kunststoff**
WC-Sitz mit Deckel, aus Kunststoff, Farbton weiß,
Vollprofil mit Kern, mit Befestigungselementen, aus
nichtrostendem Stahl, poliert,

Angebotenes Fabrikat: .................................
......................
Angebotener Typ: ......................................
.................

komplett liefern und betriebsfähig montieren
Menge: 7,000 St
Zuordnung: 412

**2.4.80 WC-Betätigungsplatte 2-Mengen**
WC-Betätigungsplatte:
für Betätigung von vorn mit 2-Mengen-Auslösung,
Kunststoff matt verchromt

Eigenschaften:
- Betätigung von vorne
- Drückerstangen schallgedämmt,
werkzeuglose Schnelleinstellung

inkl. aller Kleinteile und Befestigungen

Angebotenes Fabrikat: .................................
......................
Angebotener Typ: ......................................
.................

komplett liefern und betriebsfähig montieren
Menge: 7,000 St
Zuordnung: 412

**2.4.90 Installationselement Vorwandmontage WC-Element Einbauspülkasten höhenverstellbar**
Installationselement, Einbau in Trockenbauwand, mit
vorh. Unterkonstruktion aus Metall, für Vorwandmontage,
mit Montageraumabdeckung, WC-Element, mit
Einbauspülkasten DIN EN 14055, sichtbare Auslösung des
Spülvorgangs von vorne, Auslösung der Spülung manuell,
Auslöseart mechanisch, mit Schallschutz DIN 4109-1,
statisch belastbar durch Sanitärobjekte, für Wand- und
Fußbodenbefestigung, höhenverstellbar, mit Füßen als
Montagehilfe, Fußstützen höhenverstellbar bis 20 cm,
mit Befestigung und Anschlüssen für Zu- und Abläufe mit
Verrohrung aus nichtrostendem Stahl, mit Ablaufbogen.

komplett liefern und betriebsfähig montieren
Menge: 7,000 St
Zuordnung: 412

*Hinweis*
Behinderten WC Anlage
Nachfolgende Bauteile dienen der Ausstattung und
Einrichtung einer Behinderten gerechten WC Anlage.

**2.4.100 Waschbecken Sanitärporzellan B 600-650mm Ausladung 500-550mm**
Waschbecken, Beckenaußenform quadratisch, aus
Sanitärporzellan, Farbton weiß, glasiert, mit Loch für
Einlocharmatur, mit Überlauf, für Ablaufventil, Breite
über 600 bis 650 mm, Ausladung über 500 bis 550 mm,
Befestigung an Installationselement,

Angebotenes Fabrikat: .................................
......................
Angebotener Typ: ......................................
.................

komplett liefern und betriebsfähig montieren
Menge: 1,000 St
Zuordnung: 412

**2.4.110 Geruchverschluss Waschbecken Unterputz Wandeinbaugeruchverschluss Kasten Abdeck.**
UP-Geruchsverschluss für Waschbecken, mit
Wandeinbaukasten, Fertigbauset, Siebventil und
Standrohr,
Abgang horizontal Verwendungszwecke
- Zum verdeckten Einbau Eigenschaften
- Güteüberwacht nach EN 274-3

Farbe / Oberfläche
- Oberfläche: hochglanz-verchromt

Technische Eigenschaften
- Sperrwasserhöhe (mm): 50 mm
- Werkstoff: Kunststoff
- d, d / Außendurchmesser (mm): 50-56 mm
Zusätzlicher Lieferumfang
- Anschlussbogen d 32 mm
- Abdeckplatte
- Wandeinbaukasten
- UP-Geruchsverschluss
- Bauschutz
- Ventilsieb
- Standrohr
- Befestigungsmaterial
- Dichtungen

komplett liefern und betriebsfähig montieren
Menge: 1,000 St
Zuordnung: 412

**2.4.120 Selbstschlussbatterie Waschplatz Einhand-Standbatterie DN15 elektromechanisch Messing Durchflusskl.A Ausladung 180-250mm**
nfrarot-Elektronik für Waschtisch DN 15 mit Mischung
und Temperaturbegrenzer mit Infrarot-Sensor für
bidirektionale Kommunikation 6 V Lithium-Batterie, Typ
CR-P2
Batterielebensdauer ca. 7 Jahre (bei 150 Betätigungen
pro Tag) getrennte innenliegende Wasserwege -
kein Kontakt mit Blei oder Nickel innerhalb der Armatur
Armaturenkörper aus Komposit-Polymer flexible
Anschlussschläuche Rückflussverhinderer
Schmutzfangsiebe mit integriertem Magnetventil
Batterie extern Schnell-Montage-System mehrstufige
Batteriezustandsanzeige 7 voreingestellte Programme
automatische Spülung thermische Desinfektion
Reinigungsmodus zusätzliche Funktionen und
Einstellungen
Schutzart IP 59 chrom

Angebotenes Fabrikat: .................................
......................
Angebotener Typ: ......................................
.................

komplett liefern und betriebsfähig montieren
Menge: 1,000 St
Zuordnung: 412

**2.4.130 Stützklappgriff WC Kunststoff Ausladung 850mm Papierhalter Spülauslösung Auslösung durch Funksteuerung**
Stützklappgriff für WC, aus Kunststoff, Ausladung 850
mm, belastbar bis 100 kg am Griffvorderteil, mit
Fallbremse, mit Papierhalter und Spülauslösung, durch
Funksteuerung, Befestigung mit Flansch, Schrauben
verdeckt,

Angebotenes Fabrikat: .................................
......................
Angebotener Typ: ......................................
.................

komplett liefern und betriebsfähig montieren
Menge: 1,000 St
Zuordnung: 412

**2.4.140 Stützklappgriff WC Kunststoff Ausladung 850mm Armpolsterung**
Stützklappgriff für WC, aus Kunststoff, Ausladung 850
mm, belastbar bis 100 kg am Griffvorderteil, mit
Fallbremse, mit Armpolsterung, Befestigung mit Flansch,
Schrauben verdeckt,

Angebotenes Fabrikat: .................................
......................
Angebotener Typ: ......................................
.................

komplett liefern und betriebsfähig montieren
Menge: 1,000 St
Zuordnung: 412

**2.4.150 WC-Rückenstütze Kunststoff**
WC-Rückenstütze für WC-Ausladung von 650 bis 700 mm,
aus Kunststoff, Farbton weiß, mit
Befestigungselementen,

Angebotenes Fabrikat: .................................
......................
Angebotener Typ: ......................................
.................

komplett liefern und betriebsfähig montieren
Menge: 1,000 St
Zuordnung: 412

**2.4.160 Tiefspül-WC Sanitärporzellan glasiert hängend Ausladung 650-700mm**
Tiefspül-WC, als barrierefreie Ausführung DIN 18040,
aus Sanitärporzellan, glasiert, Farbton weiß,
wandhängend, Ausladung über 650 bis 700 mm, Abgang
waagerecht, Befestigung mit Schrauben, verdeckt, mit
Schallschutz DIN 4109-1,

Angebotenes Fabrikat: .................................
......................
Angebotener Typ: ......................................
.................

komplett liefern und betriebsfähig montieren
Menge: 1,000 St
Zuordnung: 412

**2.4.170 Abdeckpl. Einbauspülkasten Kunststoff Betätigungselement**
Abdeckplatte für Einbauspülkasten, aus Kunststoff,
Farbton weiß, mit Betätigungselement, Auslösung
berührungslos, für Betätigung von vorn,

Angebotenes Fabrikat: .................................
......................
Angebotener Typ: ......................................
.................

komplett liefern und betriebsfähig montieren
Menge: 1,000 St
Zuordnung: 412

**2.4.180 Installationselement Vorwandmontage Stütz-Haltegriffe-Element**
Installationselement, Einbau in Trockenbauwand, mit
vorh. Unterkonstruktion aus Metall, für Vorwandmontage,
mit Montageraumabdeckung, Element für Stütz-und
Haltegriffe, Auslösung der Spülung elektronisch über
Stützklappgriff (Netz), mit Schallschutz DIN 4109-1,
für Wand- und Fußbodenbefestigung, höhenverstellbar,
mit Füßen als Montagehilfe, Fußstützen höhenverstellbar
bis 20 cm.

komplett liefern und betriebsfähig montieren
Menge: 1,000 St
Zuordnung: 412

**2.4.190 Installationselement Vorwandmontage WC-Element Einbauspülkasten**
Installationselement, Einbau in Trockenbauwand, mit
vorh. Unterkonstruktion aus Metall, Bekleidung wird
gesondert vergütet, für Vorwandmontage, mit
Montageraumabdeckung, WC-Element, mit Einbauspülkasten
DIN EN 14055, sichtbare Auslösung des Spülvorgangs von
vorne, Auslösung der Spülung elektronisch über
Stützklappgriff (Netz), Auslöseart elektronisch, mit
Schallschutz DIN 4109-1, statisch belastbar durch
Sanitärobjekte, für Wand- und Fußbodenbefestigung,
höhenverstellbar, mit Füßen als Montagehilfe,
Fußstützen höhenverstellbar bis 20 cm, als
barrierefreie Ausführung DIN 18040, mit
Befestigungsmöglichkeiten für Rückenstütze und
Stützklappgriffe, Ausführung für 2 Griffe, mit
Befestigung und Anschlüssen für Zu- und Abläufe mit
Verrohrung aus nichtrostendem Stahl, mit Ablaufbogen.

komplett liefern und betriebsfähig montieren
Menge: 1,000 St
Zuordnung: 412

**2.4.200 Installationselement Vorwandmontage Waschbecken-Element UP-**
Installationselement, Einbau in Trockenbauwand, mit
vorh. Unterkonstruktion aus Metall, Bekleidung wird
gesondert vergütet, für Vorwandmontage, mit
Montageraumabdeckung, Waschbecken-Element, mit UP-
Geruchsverschluss, mit Schallschutz DIN 4109-1,
statisch belastbar durch Sanitärobjekte, für Wand- und
Fußbodenbefestigung, höhenverstellbar, mit Füßen als
Montagehilfe, Fußstützen höhenverstellbar bis 20 cm,
als barrierefreie Ausführung DIN 18040, mit Befestigung
und Anschlüssen für Zu- und Abläufe mit Verrohrung aus
nichtrostendem Stahl, mit Ablaufbogen, mit
Wandeinbaugeruchverschluss.

komplett liefern und betriebsfähig montieren
Menge: 1,000 St
Zuordnung: 412

**2.4.210 Kippsiegel 600mm x 540mm**
- Rechteckiger Wandspiegel aus Kristallglas mit
geschliffenen Kanten und rückseitiger
Splitterschutzfolie
- Manuell neigbar um ca. 28?Grad mittels seitlicher
Kurbel mit Seilumlenkung, auch im Sitzen bedienbar
- Maße ca. 600?mm Breite × 540?mm Höhe × 6?mm Glasdicke
- Spiegelhalterungen und Bedienelemente aus
bruchfestem, farblich beschichtetem Kunststoff oder
gleichwertigem Material
- Oberfläche der Halteelemente wahlweise in
hochglänzend oder matt
- Farbton nach Herstellerangabe, z.?B. weiß oder in
Kontrastfarbe nach DIN 18040
- Lieferung inklusive korrosionsfreiem
Befestigungsmaterial
- Geeignet für Wand- und Vorwandinstallation
- Entsprechend den Anforderungen an barrierefreie
Nutzung gemäß DIN 18040-1/-2

komplett liefern und betriebsfähig montieren
Menge: 1,000 St

*Hinweis*
Urinalanlagen

**2.4.220 Urinal Sanitärporzellan glasiert Teilwandeinbau**
Urinal, aus Sanitärporzellan, glasiert, für
Teilwandeinbau, Farbton weiß, Zulauf und Ablauf hinten
verdeckt, Befestigung mit Schrauben, verdeckt,

Angebotenes Fabrikat: .................................
......................
Angebotener Typ: ......................................
.................

komplett liefern und betriebsfähig montieren
Menge: 5,000 St
Zuordnung: 412

**2.4.230 Betätigungsplatte 1-Mengen**
Betätigungsplatte für Urinalsteuerung mit pneumatischer
Spülauslösung, Round

Mehrfachfarbe / Oberfläche
- Platte und Taste: weiß
- Designring: hochglanz-verchromt

Technische Eigenschaften
- Tastenform: rund
- Kunststoff
- B / Breite (cm): 11 cm
- H / Höhe (cm): 11 cm
- T / Tiefe (cm): 1,3 cm

Angebotenes Fabrikat: .................................
......................
Angebotener Typ: ......................................
.................

komplett liefern und betriebsfähig montieren
Menge: 5,000 St

**2.4.240 Installationselement Vorwandmontage Urinal-Element höhenverstellbar**
Installationselement, Einbau in Trockenbauwand, mit
vorh. Unterkonstruktion aus Metall, für Vorwandmontage,
mit Montageraumabdeckung, Urinal-Element, Auslösung der
Spülung berührungslos, infrarotgesteuert (Netz), mit
Schallschutz DIN 4109-1, für Wand- und
Fußbodenbefestigung, höhenverstellbar, mit Füßen als
Montagehilfe, Fußstützen höhenverstellbar bis 20 cm.

komplett liefern und betriebsfähig montieren
Menge: 5,000 St
Zuordnung: 412

*Hinweis*
Duschanlage
Ausgussbecken

**2.4.250 Duschpaneel**
Vorgemischtes Wasser
Aus stabilem Alu-Strangpressprofil mit hochwertiger,
eloxierter Oberfläche. Manuelle Auslösung mit
automatischem Schließvorgang. Montage- und
servicefreundlich durch schwenkbare Front. Geeignet für
Anschlüsse von hinten oder für Aufputzanschlüsse von
oben.
Lieferumfang
- Selbstschluss-Aufputz-Duschpaneel
- Selbstschlussknopf SC
- Selbstschlusskartusche SC II
- Duschkopf COMFORT Flex, verstellbarer Neigungswinkel
12 - 32Grad, vandalengeschützt, mit Softstrahl und
Antikalknoppen
- Anschlusszubehör mit Vorabsperrung(en)
- Befestigungsmaterial für Wandmontage

Technische Daten
- Laufzeit: 5 - 30 s einstellbar (20 s
Werkseinstellung)
- Durchfluss: max. 9 l/min druckunabhängig
- Fließdruck: 1,0 - 5,0 bar
- Max. Betriebstemperatur: 70 GradC kurzzeitig
- Werkstoff: Betätigung Messing, Duschkopf Messing
konform TrinkwV, Gehäuse Aluminium, Wasserstrecke
entzinkungsbeständiges Messing konform TrinkwV
- Oberfläche: Betätigung chrom, Duschkopf chrom,
Gehäuse Aluminium gebürstet, eloxiert
- Abmessungen: B 226 mm x H 1200 mm x T 115 mm
- Anschluss: DN 15 G 1/2 AG

Angebotenes Fabrikat: .................................
......................
Angebotener Typ: ......................................
.................

komplett liefern und betriebsfähig montieren
Menge: 12,000 St

*Hinweis*
Ausgussbecken

**2.4.260 Ausgussbecken Stahl emailliert hängend**
Ausgussbecken, 510 x 365 mm, innen und außen glasiert,
ohne Hahnlochbohrung, mit Überlauf, Kunststoffumrandung
schwarz, inklusive Befestigungsset, Ab- und
Überlaufgarnitur mit Kette und Stopfen,

Angebotenes Fabrikat: .................................
......................
Angebotener Typ: ......................................
.................

komplett liefern und betriebsfähig montieren
Menge: 1,000 St
Zuordnung: 412

**2.4.270 Geruchverschluss Ausgussbecken 1 1/2xDN50**
Röhrengeruchverschluss Kunststoff
Ausstattung
Ablauf waagerecht
güteüberwacht nach DIN EN 274
G: 1 1/2
DN: 50.

komplett liefern und betriebsfähig montieren
Menge: 1,000 St
Zuordnung: 412

**2.4.280 Wandbatterie Ausgussbeckenbatterie DN15 Messing TW-Erwärmer geschl.**
Wandbatterie, Ausgussbeckenbatterie, mit thermischer
Desinfektions-Funktion, eigensicher gegen Rückfließen,
DN 15, aus Messing, verchromt, Betätigungsgriffe aus
Metall, verchromt, für geschlossenen
Trinkwassererwärmer, Durchflussklasse A (max. 0,25 l/s)
, mit S-Anschluss, mit schwenkbarem Rohrauslauf, mit
Strahlregler mit Luftansaugung DIN EN 246
(Luftsprudler),

Angebotenes Fabrikat: .................................
......................
Angebotener Typ: ......................................
.................

komplett liefern und betriebsfähig montieren
Menge: 1,000 St
Zuordnung: 412

**2.4.290 Installationselement Inwandmontage Ausgussbecken-Element höhenverstellbar**
Installationselement, Einbau in Trockenbauwand, mit
vorh. Unterkonstruktion aus Metall, für Inwandmontage,
mit Montageraumabdeckung, Ausgussbecken-Element, mit
Schallschutz DIN 4109-1, als Wandarmatur, für Wand- und
Fußbodenbefestigung, höhenverstellbar, mit Füßen als
Montagehilfe, Fußstützen höhenverstellbar bis 20 cm,
mit Verrohrung aus nichtrostendem Stahl.

komplett liefern und betriebsfähig montieren
Menge: 1,000 St
Zuordnung: 412

**2.4.310 Händetrockner**
Stromverbrauch pro Nutzung (W): 4,19
Filtration: HEPA-13 Filter entfernt bis zu 99,95 % der
Partikel, einschließlich der Bakterien und Viren, aus
der Luft, die zum Händetrocknen verwendet wird.
Funktion: Berührungslose Aktivierung durch kapazitive
Sensoren
Einfache Installation: Wandmontage
Material Gehäuse: Polycarbonat
Oberfläche/Farbe: Weiß
Beschichtung: Antimikrobielle Zusätze
Gehäusebeschichtung tötet bis zu 99,9 % der Bakterien
innerhalb von 24 Stunden ab.
Abmessung HxBxT (mm): 394x234x100
Gewicht (kg): 2,9
Vandalismussicher
Nennleistung (W): 1000
Anschluss Spannung (V): 200-240
Frequenz (Hz): 50-60
Motortyp: Dyson Digitaler Motor (Gleichstrommotor ohne
Kohlebürsten)
Motordrehzahl ( U/min): 83000
Heizelement: Nicht vorhanden
Standby-Stromverbrauch (W): Weniger als 0,5
Energieverbrauch pro Anwendung (kWh): 0,0042
Trocknungszeit (sek): 12 (Messverfahren basiert auf der
Methode von Protokoll P335 der National Sanitation
Foundation)
Automatische Abschaltung nach (sek): 30
Luftgeschwindigkeit (km/h): 690
Luftleistung (l/s): Bis zu 20
Schutzart (IP): 24
Menge: 4,000 St

#### Titel 2.5 Trinkwasserleitungen und Zubehör

*Hinweis*
Vorbemerkungen Trinkwasser Kaltwassersystem

Anzubieten ist die Lieferung und Montage der
Trinkwasser Kaltwasserleitungen.

Für die Auslegung ist eine Kaltwasser Mediumtemperatur
von +8 bis +25°C bei einer Umgebungstemperatur von +5
bis +35°C und einer Raumluftfeute von 20-90% rel.F.
anzusetzen.

Verschnitt ist einzukalkulieren, ebenso das Ablängen
der Leitungen auf die im Naturmaß erforderlichen
Längenmasse. Die Leitungen sind nach den
Verlegevorschriften des Herstellers zu montieren,
Verlegung innerhalb von Gebäuden.

Ist in den einzelnen Positionen nichts anderes
angeführt, sind alle Bauteile in der Druckstufe PN 10
anzubieten.

Rohrabstände, Achsabstände, Abstände von Bauteilen
untereinander, sowie Abstände von Bauteilen zum Bauwerk
sind so auszuführen, dass eine einwandfreie und
fachgerechte Dämmung, ohne Mehrkosten, sichergestellt
werden kann.

Der Untergrund auf dem die Dämmungen anzubringen sind
ist für die durchzuführenden Dämmarbeiten so
fachgerecht vorbereitet und gesäubert zu übergeben,
dass keine Mehrkosten durch die Dämmfirma entstehen.

*Hinweis*
Rohr Stahl niro geschweißt TW Pressen
Rohrleitung aus nichtrostenden Stahlrohren DVGW GW 541,
geschweißt, Werkstoff-Nr 1.4401, Legierungszuschlag
mind. 2,2 Gewichts-% Molybdän, für Trinkwasser DIN
1988-200, Verbindung durch Pressen, einschl.
Dichtungsmittel und Herstellen der Verbindungen, Form-
und Verbindungsstücke werden gesondert vergütet,
Rohrbefestigungen werden gesondert vergütet, Verlegung
in Gebäuden.

**2.5.10 Rohr Stahl niro geschweißt TW AD 15mm WD 1mm**
wie zuvor beschrieben, jedoch Rohr 15x1 mm.

komplett liefern und betriebsfähig montieren
Menge: 132,200 m
Zuordnung: 412

**2.5.20 Rohr Stahl niro geschweißt TW AD 18mm WD 1mm**
wie zuvor beschrieben, jedoch Rohr 18x1 mm.

komplett liefern und betriebsfähig montieren
Menge: 65,200 m
Zuordnung: 412

**2.5.30 Rohr Stahl niro geschweißt TW AD 22mm WD 1,2mm**
wie zuvor beschrieben, jedoch Rohr 22x1,2 mm.

komplett liefern und betriebsfähig montieren
Menge: 133,900 m
Zuordnung: 412

**2.5.40 Rohr Stahl niro geschweißt TW AD 28mm WD 1,2mm**
wie zuvor beschrieben, jedoch Rohr 28x1,2 mm.

komplett liefern und betriebsfähig montieren
Menge: 110,400 m
Zuordnung: 412

*Hinweis*
Muffe Einsteckende Stahl niro TW Pressverbindung
Muffe, mit Einsteckende, aus nichtrostendem Stahl, für
Rohrleitung aus nichtrostendem Stahl, Werkstoff-Nr 1.
4401, Legierungszuschlag mind. 2,2 Gewichts-% Molybdän,
für Trinkwasser DIN 1988-200, als Pressverbindung mit
DVGW-Zertifizierung.

**2.5.50 Muffe AD 15mm**
wie zuvor beschrieben, jedoch Muffe 15mm.

komplett liefern und betriebsfähig montieren
Menge: 20,000 St
Zuordnung: 412

**2.5.60 Muffe AD 18mm**
wie zuvor beschrieben, jedoch Muffe 18mm.

komplett liefern und betriebsfähig montieren
Menge: 10,000 St
Zuordnung: 412

**2.5.70 Muffe AD 22mm**
wie zuvor beschrieben, jedoch Muffe 22mm.

komplett liefern und betriebsfähig montieren
Menge: 20,000 St
Zuordnung: 412

**2.5.80 Muffe AD 28mm**
wie zuvor beschrieben, jedoch Muffe 28mm.

komplett liefern und betriebsfähig montieren
Menge: 20,000 St
Zuordnung: 412

*Hinweis*
Bogen Einsteckende Stahl niro TW Pressverbindung
Bogen, mit Einsteckende, aus nichtrostendem Stahl, für
Rohrleitung aus nichtrostendem Stahl, Werkstoff-Nr 1.
4401, Legierungszuschlag mind. 2,2 Gewichts-% Molybdän,
für Trinkwasser DIN 1988-200, als Pressverbindung mit
DVGW-Zertifizierung.

**2.5.90 Bogen 15mm**
wie zuvor beschrieben, jedoch Bogen 15mm

komplett liefern und betriebsfähig montieren
Menge: 99,000 St
Zuordnung: 412

**2.5.100 Bogen 18mm**
wie zuvor beschrieben, jedoch Bogen 18mm

komplett liefern und betriebsfähig montieren
Menge: 33,000 St
Zuordnung: 412

**2.5.110 Bogen 22mm**
wie zuvor beschrieben, jedoch Bogen 22mm

komplett liefern und betriebsfähig montieren
Menge: 86,000 St
Zuordnung: 412

**2.5.120 Bogen 28mm**
wie zuvor beschrieben, jedoch Bogen 28mm

komplett liefern und betriebsfähig montieren
Menge: 58,000 St
Zuordnung: 412

*Hinweis*
Reduzierstück Einsteckende Stahl niro TW
Pressverbindung
Reduzierstück, mit Einsteckende, aus nichtrostendem
Stahl, für Rohrleitung aus nichtrostendem Stahl,
Werkstoff-Nr 1.4401, Legierungszuschlag mind. 2,2
Gewichts-% Molybdän, für Trinkwasser DIN 1988-200, als
Pressverbindung mit DVGW-Zertifizierung.

**2.5.130 Reduzierung 18/15 mm**
wie zuvor beschrieben, jedoch Reduzierung 18/15 mm

komplett liefern und betriebsfähig montieren
Menge: 4,000 St
Zuordnung: 412

**2.5.140 Reduzierung 22/18 mm**
wie zuvor beschrieben, jedoch Reduzierung 22/15 mm

komplett liefern und betriebsfähig montieren
Menge: 3,000 St
Zuordnung: 412

**2.5.150 Reduzierung 35/28 mm**
wie zuvor beschrieben, jedoch Reduzierung 35/28 mm

komplett liefern und betriebsfähig montieren
Menge: 3,000 St
Zuordnung: 412

*Hinweis*
T-Stück Einsteckende Stahl niro TW Pressverbindung
T-Stück, mit Einsteckende, aus nichtrostendem Stahl,
für Rohrleitung aus nichtrostendem Stahl, Werkstoff-Nr
1.4401, Legierungszuschlag mind. 2,2 Gewichts-%
Molybdän, für Trinkwasser DIN 1988-200, als
Pressverbindung mit DVGW-Zertifizierung.

**2.5.160 T-Stücke 15mm**
wie zuvor beschrieben, jedoch Abzweig 15 mm

komplett liefern und betriebsfähig montieren
Menge: 11,000 St
Zuordnung: 412

**2.5.170 T-Stücke 28mm**
wie zuvor beschrieben, jedoch Abzweig 28 mm

komplett liefern und betriebsfähig montieren
Menge: 2,000 St
Zuordnung: 412

*Hinweis*
T-Stück reduziert Einsteckende Stahl niro TW
Pressverbindung
T-Stück, reduziert, mit Einsteckende, aus
nichtrostendem Stahl, für Rohrleitung aus
nichtrostendem Stahl, Werkstoff-Nr 1.4401,
Legierungszuschlag mind. 2,2 Gewichts-% Molybdän, für
Trinkwasser DIN 1988-200, als Pressverbindung mit DVGW-
Zertifizierung.

**2.5.180 T-Stücke Reduzierung 18/15/15 mm**
wie zuvor beschrieben, jedoch T-Stücke Reduzierung  18/
15/15 mm

komplett liefern und betriebsfähig montieren
Menge: 1,000 St
Zuordnung: 412

**2.5.190 T-Stücke Reduzierung 18/15/18 mm**
wie zuvor beschrieben, jedoch T-Stücke Reduzierung  18/
15/18 mm

komplett liefern und betriebsfähig montieren
Menge: 2,000 St
Zuordnung: 412

**2.5.200 T-Stücke Reduzierung 28/15/28 mm**
wie zuvor beschrieben, jedoch T-Stücke Reduzierung 28/
15/28 mm

komplett liefern und betriebsfähig montieren
Menge: 4,000 St
Zuordnung: 412

*Hinweis*
Doppelanschlusswinkel Einsteckende Stahl niro TW
Pressverbindung
Doppelanschlusswinkel einschl. Abpressstopfen,
verdrehsicher, in 45-Grad-Stufen arretierbar, mit
Einsteckende, aus nichtrostendem Stahl, für Rohrleitung
aus nichtrostendem Stahl, Werkstoff-Nr 1.4401,
Legierungszuschlag mind. 2,2 Gewichts-% Molybdän, für
Trinkwasser DIN 1988-200, als Pressverbindung mit DVGW-
Zertifizierung.

**2.5.210 Doppelwandscheibe 15/15/15**
wie zuvor beschrieben, jedoch Doppelwandscheibe 15/15/
15

komplett liefern und betriebsfähig montieren
Menge: 15,000 St
Zuordnung: 412

**2.5.220 Doppelwandscheibe 20/15/20**
wie zuvor beschrieben, jedoch Doppelwandscheibe 20/15/
20

komplett liefern und betriebsfähig montieren
Menge: 15,000 St
Zuordnung: 412

**2.5.230 Doppelwandscheibe 25/15/25**
wie zuvor beschrieben, jedoch Doppelwandscheibe 25/15/
25

komplett liefern und betriebsfähig montieren
Menge: 6,000 St
Zuordnung: 412

*Hinweis*
Absperrventil Rotguss Schrägsitz Entleerungsanschluss
Handrad PN16
Dämmschalen
Absperrventil mit Schallschutzprüfzeichen DIN EN ISO
3822-1 Klasse I, für Trinkwasserleitung DIN 1988-200,
Gehäuse, Oberteil und wasserberührende Teile der
Innengarnitur aus Rotguss DIN EN 1982, Schrägsitzform,
mit Entleerungsanschluss und -stopfen, mit
wartungsfreier Spindelabdichtung und EPDM-Sitzdichtung,
Spindelabdichtung mit O-Ring aus EPDM, mit Handrad, mit
Gewindeanschluss, Nenndruck 1,6 MPa (16 bar), mit
Dämmschalen,

**2.5.240 Strangabsperrventil DN 32**
wie zuvor beschrieben, jedoch Strangabsperrventil DN 32
Menge: 1,000 St
Zuordnung: 412

**2.5.250 Hygienespülung**
Hygienespülung mit Durchflusssensor, mit einem
Anschluss,besonders geeignet für sicherheitssensible
Objekte, für automatisch auslösende Wasserwechsel zur
Sicherstellung des bestimmungsgemäßen Betriebs,
ermöglicht turbulenten Wasserwechsel in
Trinkwasserleitungen bis DN 50, mit einem Anschluss
(Wasserwechselgruppe) für Trinkwasser kalt (PWC),
mediumberührte Metallteile aus entzinkungsfreiem und
korrosionsbeständigem Rotguss, beständig gegen
aggressives Wasser, Edelstahl und
trinkwasserzugelassenen
Kunststoffen, zum Einbau für alle Einbausituationen
(Auf- und Unterputz), zum Einbau im Nassbau oder in
Vorwandsystemen, kleines Einbaumaß, schnelle Montage
mittelst Bohrschablone, Einbaurahmen (inkl.
Tiefenausgleich) und Befestigungsmaterial,
Wechseldeckel (inkl. Deckelsicherung) mit Push-to-open
Magnetschnapper Funktion, großzügige Revisionsöffnung,
Außengewinde für flachdichtende Verschraubungen, mit
Absperrfunktion
zur Wartung, Magnetventil mit integriertem Feinsieb,
Durchfluss- und Temperaturmessamatur (Pt1000) zur
Erfassung von Spülmengen, Durchfluss 10l/min (5l/min
oder 15l/min mit optionalem Zubehör), werkseitig
montiertes Spül-Set für Inbetriebnahme, alle
funktionellen Bauteile
werkzeugfrei wartbar, integrierte Überlaufüberwachung,
integrierter Siphon (> 45 l/min) mit entnehmbarer
Geruchsverschlusskappe, Freier Ablauf nach DIN EN 1717,
Sperrwasserhöhe 50mm nach DIN 1986-100,
Abflussnennweite (DN 40 und DN 50), keine integrierte
Reglerlogik (Ansteuerung über Direktanschluss aller
Komponenten an Gebäudeautomatisierung/GLT (24 V/4-20
mA), intervall-, zeit- und volumengesteuerte
Spülmaßnahmen möglich (abhängig von externer Spüllogik)
, temperaturgesteuerte Spülmaßnahmen möglich (abhängig
von externer Spüllogik) (nur mit zusätzlicher
Temperaturmessarmatur möglich), erweiterbar um eine
zweite Wasserwechselgruppe z.B. für Trinkwasser warm
(PWH), DVGW-Zulassung, SVGW-Zulassung, WRAS-Zulassung,
KIWA-Zulassung, BELGAQUA-Zulassung,
nach UBA-Bewertungsgrundlage, Schallschutzzulassung
nach DIN EN ISO 3822 Klasse 1 (bis 30 l/min),
Druckstufe PN 10, max. Betriebstemperatur 70 GradC,
Schutzart
IP44, Spannungsversorgung 24 V DC

Angebotenes Fabrikat: .................................
......................
Angebotener Typ: ......................................
.................

komplett liefern und betriebsfähig montieren
Menge: 3,000 St
Zuordnung: 412

**2.5.260 Wasserzähler-Anschlussbügel Stahl verz Rückflussverhinderer Q3 6,3m3/h**
Wasserzähler-Anschlussbügel einschl. Anschlussgewinde,
aus verzinktem Stahl, Anschlussverschraubungen aus
Messing mit Fest- und Längenausgleichsverschraubung,
mit offenen Bügelschenkeln zur Aufnahme der
Anschlussverschraubungen, als Montageeinheit mit ein-
und ausgangsseitigem Absperrventil, ausgangsseitig mit
Rückflussverhinderer, Abdichten des Schiebestutzens der
Ausgleichsverschraubung mit O-Ring, für
Hauswasserzähler mit Dauerdurchfluss Q3 6,3 m3/h,
Absperrventil, für Trinkwasser DIN 1988-200, Gehäuse,
Oberteil und wasserberührende Teile der Innengarnitur
aus Rotguss, Schrägsitzform, wartungsfreie
Spindelabdichtung, EPDM-Sitzdichtung, mit Handrad, mit
Gewindeanschluss, Nenndruck 1,6 MPa (16 bar), DN 40.
Menge: 1,000 St
Zuordnung: 412

#### Titel 2.6 Befestigung

*Hinweis*
Rohrbefestigung Abrechnungshinweis:

Die Schellenabstände sind in den vom Hersteller
angegebenen Maximalabständen zu montieren.
Kalkulation aller Befestigungsmaterialien für
Abhängehöhen von maximal: 50cm. Grössere Abhängehöhen
werden mit den gesondert ausgeschriebenen
Profilstahlkonstruktionen extra vergütet.

*Hinweis*
Rohrschelle Stahl verz L bis 0,5m
Rohraufhängung als Rohrschelle, aus verzinktem Stahl,
mit schalldämmenden Einlagen, Anforderungen
entsprechend DIN 4109-1, Länge Aufhängung bis 0,5 m,
Befestigung mit Gewindestäben, mit bauaufsichtlich
zugelassenen Dübeln, einschl. Bohrarbeiten, Rohr aus
Stahl.

**2.6.10 Rohraufhängung DN15**
Rohraufhängung, aus verzinktem Stahl, mit
schalldämmenden Einlagen, Anforderungen entsprechend
DIN 4109, Länge Aufhängung bis 0,5 m, Befestigung über
Gewindestäbe an bauaufsichtlich zugelassenen Dübeln,
einschl. Bohrarbeiten, Rohr aus nichtrostendem Stahl,
DN 15.

komplett liefern und betriebsfähig montieren
Menge: 170,000 St
Zuordnung: 412

**2.6.20 Rohraufhängung DN20**
Rohraufhängung, aus verzinktem Stahl, mit
schalldämmenden Einlagen, Anforderungen entsprechend
DIN 4109, Länge Aufhängung bis 0,5 m, Befestigung über
Gewindestäbe an bauaufsichtlich zugelassenen Dübeln,
einschl. Bohrarbeiten, Rohr aus nichtrostendem Stahl,
DN 20.

komplett liefern und betriebsfähig montieren
Menge: 120,000 St
Zuordnung: 412

**2.6.30 Rohraufhängung DN25**
Rohraufhängung, aus verzinktem Stahl, mit
schalldämmenden Einlagen, Anforderungen entsprechend
DIN 4109, Länge Aufhängung bis 0,5 m, Befestigung über
Gewindestäbe an bauaufsichtlich zugelassenen Dübeln,
einschl. Bohrarbeiten, Rohr aus nichtrostendem Stahl,
DN 25.

komplett liefern und betriebsfähig montieren
Menge: 100,000 St
Zuordnung: 412

#### Titel 2.7 Isolierung

*Hinweis*
Rohrdämmung
Steinwoll-Rohrschale zur Wärmedämmung von Heizungs- und
Warmwasserrohren nach der Energieeinsparverordnung (EnEV), Trinkwasserrohrleitungen
gemäß DIN 1988, Solarleitungen sowie von
Rohrleitungen in betriebstechnischen An-
lagen, als Brandschutzbekleidung von
brennbaren Rohrleitungen in Flucht- und
Rettungswegen.
Konzentrisch gewickelte Steinwolle-Rohr-
schale mit gitternetzverstärkten reißfesten Aluminium-Sandwich-Folie mit
selbstklebender Überlappung kaschiert.
Einseitig aufgeschlitzt, zur leichteren
Montage auf der Innenwandung eingesägt.
Technische Daten:
Baustoffklasse: A2L-s1,d0 (EN 13501-1)
Brandverhalten: nichtbrennbar (DIN 13501
Schmelzpunkt: > 1000 °C (DIN 4102-17)
Obere Anwendungsgrenztemperatur:
- Steinwolleseite < 250°C (DIN EN 14707)
- Aluminiumseite < 80°C
Wärmeleitfähigkeit: 0,035 W/mK nach EnEV
AS-Qualität (DIN EN 13468, AGI Q 132)
Wasseraufnahme: <= 1kg/m2 (DIN EN 13472)
Silikonfrei

**2.7.10 Dämmung DN 12**
wie zuvor beschrieben, jedoch DN 12

komplett liefern und betriebsfähig montieren
Menge: 140,000 m
Zuordnung: 412

**2.7.20 Dämmung DN 15**
wie zuvor beschrieben, jedoch DN 15

komplett liefern und betriebsfähig montieren
Menge: 70,000 m
Zuordnung: 412

**2.7.30 Dämmung DN 20**
wie zuvor beschrieben, jedoch DN 20

komplett liefern und betriebsfähig montieren
Menge: 140,000 m
Zuordnung: 412

**2.7.40 Dämmung DN 25**
wie zuvor beschrieben, jedoch DN 25

komplett liefern und betriebsfähig montieren
Menge: 120,000 m
Zuordnung: 412

#### Titel 2.8 Brandschutz

*Hinweis*
Brandschutzabschottung Rohr Stahl niro R90 Gebäude Wand
Brandschutzabschottung von Rohrleitung aus
nichtrostendem Stahl, mit allgemeinem bauaufsichtlichen
Prüfzeugnis/allgemeiner bauaufsichtlicher Zulassung,
Feuerwiderstandsklasse R 90 DIN EN 13501-2,
Rohrleitung mit vorh. Wärmedämmung, Dämmung aus
flexiblem Elastomerschaum DIN EN 14304, Verlegung im
Gebäude, mit Kennzeichnungsschild, Wand aus Beton,
eckiger Durchbruch.

**2.8.10 Brandschutzrohrdurchführung R90 DN 25**
wie zuvor beschrieben, jedoch DN 25
Menge: 2,000 Stck
Zuordnung: 412

### Bereich 3 Bürgerhaus

#### Titel 3.1 Schmutzwasser

*Hinweis*
PP Rohr
Verwendungszwecke
- Für Zentralstaubsaugeranlagen in Einfamilienhäusern
ausschließlich die Dimensionen DN 40-50 verwenden
- Zum Ableiten von Abwasser innerhalb von Gebäuden
- Für Druckleitungen von Abwasserhebeanlagen nach EN
12050-2 und EN 12050-3 ausschließlich die Dimensionen
DN 32-50 verwenden

Eigenschaften
- Schalloptimiert

Technische Eigenschaften
- Montagetemperatur (GrC): -10 - +40 GrC
- Werkstoff: PP-C / PP-MD / PP-C
- Wärmeausdehnung (mm/(m K)): 0,08
mm/(m K)
- DN / Nennweite: 50
- DN/OD / Nennweite: 50
- d, D / Außendurchmesser (mm): 50 mm
- di, D / Innendurchmesser (mm): 46 mm
- s / Wanddicke (mm): 2 mm
- L / Länge (cm): 100 cm
- A2 / lichte Querschnittfläche (cm2):
16,6 cm2

**3.1.10 PP Rohr DN 50**
wie zuvor beschrieben, jedoch DN 50

komplett liefern und betriebsfähig montieren
Menge: 8,500 m
Zuordnung: 411

**3.1.20 PP Rohr DN 70**
wie zuvor beschrieben, jedoch DN 70

komplett liefern und betriebsfähig montieren
Menge: 0,800 m
Zuordnung: 411

**3.1.30 PP Rohr DN 100**
wie zuvor beschrieben, jedoch DN 100

komplett liefern und betriebsfähig montieren
Menge: 125,620 m
Zuordnung: 411

**3.1.40 PP Rohr DN 125**
wie zuvor beschrieben, jedoch DN 125

komplett liefern und betriebsfähig montieren
Menge: 45,200 m
Zuordnung: 411

*Hinweis*
PP Bogen
Bogen, 45 Grad, für Abwasserleitung, aus PP-Rohr DIN EN
1451-1, heißwasserbeständig (bis 95 Grad C) und
schallgedämmt, als Vollwandrohr, mineralverstärkt.

**3.1.50 Bogen DN 50**
wie zuvor beschrieben, jedoch Bogen DN 50

komplett liefern und betriebsfähig montieren
Menge: 38,000 St
Zuordnung: 411

**3.1.60 Bogen DN 100**
wie zuvor beschrieben, jedoch Bogen  DN 100

komplett liefern und betriebsfähig montieren
Menge: 61,000 St
Zuordnung: 411

**3.1.70 Bogen DN 125**
wie zuvor beschrieben, jedoch Bogen DN 125

komplett liefern und betriebsfähig montieren
Menge: 8,000 St
Zuordnung: 411

*Hinweis*
Silent PP Abzweig 45Grad
Abzweig, 45 Grad, abgehende Stutzen mit Steckmuffe für
Abwasserleitung, aus PP-Rohr DIN EN 1451-1,
heißwasserbeständig (bis 95 Grad C) und schallgedämmt,
als Vollwandrohr, mineralverstärkt.

**3.1.80 T-Stück 45° DN 50x50**
wie zuvor beschrieben, jedoch T-Stück 45° DN 50

komplett liefern und betriebsfähig montieren
Menge: 2,000 St
Zuordnung: 411

**3.1.90 T-Stück 45° DN 70x50**
wie zuvor beschrieben, jedoch T-Stück 45° DN 70x50

komplett liefern und betriebsfähig montieren
Menge: 2,000 St
Zuordnung: 411

**3.1.100 T-Stück 45° DN 100x50**
wie zuvor beschrieben, jedoch T-Stück 45° DN 100x50

komplett liefern und betriebsfähig montieren
Menge: 3,000 St
Zuordnung: 411

**3.1.110 T-Stück 45° DN 100x100**
wie zuvor beschrieben, jedoch T-Stück 45° DN 100

komplett liefern und betriebsfähig montieren
Menge: 18,000 St
Zuordnung: 411

**3.1.120 T-Stück 45° DN 125x100**
wie zuvor beschrieben, jedoch T-Stück 45° DN 125x100

komplett liefern und betriebsfähig montieren
Menge: 2,000 St
Zuordnung: 411

*Hinweis*
Silent PP Abzweig 87Grad
Abzweig, mit Innenradius DIN EN 12056-2, 87 Grad,
abgehende Stutzen mit Steckmuffe für Abwasserleitung,
aus PP-Rohr DIN EN 1451-1, heißwasserbeständig (bis 95
Grad C) und schallgedämmt, als Vollwandrohr,
mineralverstärkt.

**3.1.130 T-Stück 87° DN 100x50**
wie zuvor beschrieben, jedoch T-Stück 87° DN 100x50

komplett liefern und betriebsfähig montieren
Menge: 3,000 St
Zuordnung: 411

**3.1.140 T-Stück 87° DN 100x70**
wie zuvor beschrieben, jedoch T-Stück 87° DN 100x70

komplett liefern und betriebsfähig montieren
Menge: 1,000 St
Zuordnung: 411

**3.1.150 T-Stück 87° DN 100x100**
wie zuvor beschrieben, jedoch T-Stück 87° DN 100

komplett liefern und betriebsfähig montieren
Menge: 3,000 St
Zuordnung: 411

**3.1.160 T-Stück 87° DN 125x50**
wie zuvor beschrieben, jedoch T-Stück 87° DN 125x50

komplett liefern und betriebsfähig montieren
Menge: 2,000 St
Zuordnung: 411

**3.1.170 T-Stück 87° DN 125x100**
wie zuvor beschrieben, jedoch T-Stück 87° DN 125x100

komplett liefern und betriebsfähig montieren
Menge: 6,000 St
Zuordnung: 411

*Hinweis*
Passrohr Dachdurchführung Abwasserleitung PP
heißwasserbest.
Passrohr für Dachdurchführung, mit Klebeflansch, für
Abwasserleitung, aus PP-Rohr DIN EN 1451-1,
heißwasserbeständig (bis 95 Grad C) und schallgedämmt,
als Vollwandrohr, mineralverstärkt.

**3.1.180 Dachdurchführung DN 100**
wie zuvor beschrieben, jedoch DN 100

komplett liefern und betriebsfähig montieren
Menge: 4,000 St
Zuordnung: 411

**3.1.190 Dachdurchführung DN 125**
wie zuvor beschrieben, jedoch DN 125

komplett liefern und betriebsfähig montieren
Menge: 4,000 St
Zuordnung: 411

**3.1.200 Strangentlüfter Dachdurchführung DN 100**
Systemlüfter, aus Polyurethan, in den Nennweiten DN
100. Mit fest eingeschäumter Wunschanschlussmanschette
(495 mm x 495 mm) passend zur Dachabdichtung. Komplett
inklusive siebenlippigem Dichtring, Gleitmittel, langem
PE-Anschlussrohr und Abweiser aus Polyamid, liefern und
fachgerecht einbauen.

komplett liefern und betriebsfähig montieren
Menge: 5,000 St
Zuordnung: 411

**3.1.210 Strangentlüfter Dachdurchführung DN 125**
Systemlüfter, aus Polyurethan, in den Nennweiten DN
100. Mit fest eingeschäumter Wunschanschlussmanschette
(495 mm x 495 mm) passend zur Dachabdichtung. Komplett
inklusive siebenlippigem Dichtring, Gleitmittel, langem
PE-Anschlussrohr und Abweiser aus Polyamid, liefern und
fachgerecht einbauen.

komplett liefern und betriebsfähig montieren
Menge: 5,000 St
Zuordnung: 411

*Hinweis*
Reinigungsrohr Abwasserleitung PP heißwasserbest.
schallgedämmt
Reinigungsrohr mit Verschlussdeckel, Deckel rund, für
Abwasserleitung, aus PP-Rohr DIN EN 1451-1,
heißwasserbeständig (bis 95 Grad C) und schallgedämmt,
als Vollwandrohr, mineralverstärkt.

**3.1.220 Reinigungsrohr DN 100**
wie zuvor beschrieben, jedoch DN 100

komplett liefern und betriebsfähig montieren
Menge: 5,000 St
Zuordnung: 411

**3.1.230 Reinigungsrohr DN 125**
wie zuvor beschrieben, jedoch DN 125

komplett liefern und betriebsfähig montieren
Menge: 5,000 St
Zuordnung: 411

*Hinweis*
Silent PP Übergang
Übergangsstück, zum Übergang auf PVC-Rohr, für
Abwasserleitung, aus PP-Rohr DIN EN 1451-1,
heißwasserbeständig (bis 95 Grad C) und schallgedämmt,
als Vollwandrohr, mineralverstärkt.

**3.1.240 Übergangsstück DN70/50**
wie zuvor beschrieben, jedoch DN70/50

komplett liefern und betriebsfähig montieren
Menge: 2,000 St
Zuordnung: 411

**3.1.250 Übergangsstück DN100/50**
wie zuvor beschrieben, jedoch DN100/50

komplett liefern und betriebsfähig montieren
Menge: 5,000 St
Zuordnung: 411

*Hinweis*
Bodenabläufe

**3.1.260 Bodenablauf DN100**
Bodenablauf DN 100 aus Kunststoff geprüft gemäß
DIN EN 1253 mit Halte-/Anschlussrand mit
herausnehmbarem Geruchverschluss Aufsatzstück aus
Kunststoff mit Rahmenmaß 150*150 mm
mit Edelstahlrost Klasse K 3
mit Bauzeitenschutzdeckel
Abflussleistung 1,6 l/s
Gewicht 0,7 kg
Stutzenneigung 90°

komplett liefern und betriebsfähig montieren
Menge: 9,000 St
Zuordnung: 411

#### Titel 3.2 Befestigung

*Hinweis*
Rohrschelle Stahl verz L 0,5-1m
Rohraufhängung als Rohrschelle, aus verzinktem Stahl,
mit Einlage aus Elastomer, Länge Aufhängung über 0,5
bis 1 m, Befestigung mit Gewindestäben, mit
bauaufsichtlich zugelassenen Dübeln,
Befestigungsuntergrund Beton, Rohr aus Stahl.

**3.2.10 Rohrbefestigung Rohrschelle DN 50**
wie zuvor beschrieben, jedoch DN 50

komplett liefern und betriebsfähig montieren
Menge: 8,000 St
Zuordnung: 411

**3.2.20 Rohrbefestigung Rohrschelle DN 70**
wie zuvor beschrieben, jedoch DN 70

komplett liefern und betriebsfähig montieren
Menge: 2,000 St
Zuordnung: 411

**3.2.30 Rohrbefestigung Rohrschelle DN 100**
wie zuvor beschrieben, jedoch DN 100

komplett liefern und betriebsfähig montieren
Menge: 100,000 St
Zuordnung: 411

**3.2.40 Rohrbefestigung Rohrschelle DN 125**
wie zuvor beschrieben, jedoch DN 100

komplett liefern und betriebsfähig montieren
Menge: 38,000 St
Zuordnung: 411

#### Titel 3.3 Isolierung

*Hinweis*
Schalldämmung Rohr Schaumstoff D 9mm
Schalldämmung an Rohrleitung, aus Schaumstoff, als
Schlauch, Dicke 9 mm, Baustoffklasse DIN 4102-1 B2
(normalentflammbar).

**3.3.10 Schlauchdämmung Rohr DN 50**
wie zuvor beschrieben, jedoch DN 50

komplett liefern und betriebsfähig montieren
Menge: 10,000 m
Zuordnung: 411

**3.3.20 Schlauchdämmung Rohr DN 70**
wie zuvor beschrieben, jedoch DN 70

komplett liefern und betriebsfähig montieren
Menge: 1,000 m
Zuordnung: 411

**3.3.30 Schlauchdämmung Rohr DN 100**
wie zuvor beschrieben, jedoch DN 100

komplett liefern und betriebsfähig montieren
Menge: 140,000 m
Zuordnung: 411

**3.3.40 Schlauchdämmung Rohr DN 125**
wie zuvor beschrieben, jedoch DN 100

komplett liefern und betriebsfähig montieren
Menge: 50,000 m
Zuordnung: 411

#### Titel 3.4 Wasseranlagen

*Hinweis*
Waschtischanlagen

*Hinweis*
Waschbecken Sanitärporzellan
Waschbecken, Beckenaußenform rechteckig abgerundet,
Beckeninnenform rechteckig, aus Sanitärporzellan,
Farbton weiß, glasiert, mit Loch für Einlocharmatur,
mit Überlauf, für Ablaufventil, Befestigung an
Installationselement.

**3.4.10 Waschbecken 500x350**
wie zuvor beschrieben, jedoch 500x350 mm

Angebotenes Fabrikat: .................................
......................
Angebotener Typ: ......................................
.................

komplett liefern und betriebsfähig montieren
Menge: 8,000 St
Zuordnung: 412

**3.4.20 Geruchverschluss Prüfzeichen Waschbecken 1 1/4xDN40 Messing Röhrengeruchverschluss**
Geruchverschluss DIN 19541 mit Prüfzeichen, für
Waschbecken, 1 1/4 x DN 40, aus Messing, verchromt, als
Röhrengeruchverschluss, für Wandanschluss, verstellbar,
mit Wandhalterung, mit Rosette.

komplett liefern und betriebsfähig montieren
Menge: 8,000 St
Zuordnung: 412

**3.4.30 Eckventil Absperr- Anschlussventil DN15 Betätigungsgriff G1/2 Messing**
Eckventil, als Absperr- und Anschlussventil, DN 15,
Geräuschverhalten DIN 4109-1 Gruppe I, mit Prüfbericht,
mit Betätigungsgriff, verchromt, G 1/2, Abgang mit
Quetschverschraubung G 3/8, aus Messing, verchromt, mit
Schubrosette.

komplett liefern und betriebsfähig montieren
Menge: 16,000 St
Zuordnung: 412

**3.4.40 Einhandmischer Standmontage Waschbeckenbatterie DN15 Metall Ausladung**
Einhand-Waschtischbatterie, 1/2 XS-Size
Einlochmontage 28 mm Keramikkartusche Energie-Spar-
Funktion Mittelstellung kalt
mit Temperaturbegrenzer
- weniger Wasser, perfekter Wasserfluss
Maximaler Durchfluss (bei 3 bar):
5 l/min
SpeedClean Mousseur
Schnellbefestigungssystem
Zugstangen-Ablaufgarnitur 1 1/4
flexible Anschlussschläuche
chrom

Angebotenes Fabrikat: .................................
......................
Angebotener Typ: ......................................
.................

komplett liefern und betriebsfähig montieren
Menge: 8,000 St
Zuordnung: 412

**3.4.50 Installationselement Vorwandmontage Waschbecken-Element**
Installationselement, Einbau in Trockenbauwand, mit
vorh. Unterkonstruktion aus Metall, für Vorwandmontage,
mit Montageraumabdeckung, Waschbecken-Element, mit
Schallschutz DIN 4109-1, statisch belastbar durch
Sanitärobjekte, als Standarmatur, für Wand- und
Fußbodenbefestigung, höhenverstellbar, mit Füßen als
Montagehilfe, Fußstützen höhenverstellbar bis 20 cm,
mit Befestigung und Anschlüssen für Zu- und Abläufe mit
Verrohrung aus nichtrostendem Stahl, mit Ablaufbogen.
Menge: 8,000 St
Zuordnung: 412

*Hinweis*
WC Anlagen

**3.4.60 Tiefspül-WC Sanitärporzellan glasiert hängend Ausladung 500-600mm**
Tiefspül-WC, aus Sanitärporzellan, glasiert, Farbton
weiß, wandhängend, Ausladung über 500 bis 600 mm,
Abgang waagerecht, Befestigung an Installationselement,
mit Schallschutz DIN 4109-1,

Angebotenes Fabrikat: .................................
......................
Angebotener Typ: ......................................
.................

komplett liefern und betriebsfähig montieren
Menge: 11,000 St
Zuordnung: 412

**3.4.70 WC-Sitz Deckel Kunststoff**
WC-Sitz mit Deckel, aus Kunststoff, Farbton weiß,
Vollprofil mit Kern, mit Befestigungselementen, aus
nichtrostendem Stahl, poliert,

Angebotenes Fabrikat: .................................
......................
Angebotener Typ: ......................................
.................

komplett liefern und betriebsfähig montieren
Menge: 11,000 St
Zuordnung: 412

**3.4.80 WC-Betätigungsplatte 2-Mengen**
WC-Betätigungsplatte:
für Betätigung von vorn mit 2-Mengen-Auslösung,
Kunststoff matt verchromt

Eigenschaften:
- Betätigung von vorne
- Drückerstangen schallgedämmt,
werkzeuglose Schnelleinstellung

inkl. aller Kleinteile und Befestigungen

Angebotenes Fabrikat: .................................
......................
Angebotener Typ: ......................................
.................

komplett liefern und betriebsfähig montieren
Menge: 11,000 St
Zuordnung: 412

**3.4.90 Installationselement Vorwandmontage WC-Element Einbauspülkasten höhenverstellbar**
Installationselement, Einbau in Trockenbauwand, mit
vorh. Unterkonstruktion aus Metall, für Vorwandmontage,
mit Montageraumabdeckung, WC-Element, mit
Einbauspülkasten DIN EN 14055, sichtbare Auslösung des
Spülvorgangs von vorne, Auslösung der Spülung manuell,
Auslöseart mechanisch, mit Schallschutz DIN 4109-1,
statisch belastbar durch Sanitärobjekte, für Wand- und
Fußbodenbefestigung, höhenverstellbar, mit Füßen als
Montagehilfe, Fußstützen höhenverstellbar bis 20 cm,
mit Befestigung und Anschlüssen für Zu- und Abläufe mit
Verrohrung aus nichtrostendem Stahl, mit Ablaufbogen.

komplett liefern und betriebsfähig montieren
Menge: 11,000 St
Zuordnung: 412

*Hinweis*
Behinderten WC Anlage
Nachfolgende Bauteile dienen der Ausstattung und
Einrichtung einer Behinderten gerechten WC Anlage.

**3.4.100 Waschbecken Sanitärporzellan B 600-650mm Ausladung 500-550mm**
Waschbecken, Beckenaußenform quadratisch, aus
Sanitärporzellan, Farbton weiß, glasiert, mit Loch für
Einlocharmatur, mit Überlauf, für Ablaufventil, Breite
über 600 bis 650 mm, Ausladung über 500 bis 550 mm,
Befestigung an Installationselement,

Angebotenes Fabrikat: .................................
......................
Angebotener Typ: ......................................
.................

komplett liefern und betriebsfähig montieren
Menge: 1,000 St
Zuordnung: 412

**3.4.110 Geruchverschluss Waschbecken Unterputz Wandeinbaugeruchverschluss Kasten Abdeck.**
UP-Geruchsverschluss für Waschbecken, mit
Wandeinbaukasten, Fertigbauset, Siebventil und
Standrohr,
Abgang horizontal Verwendungszwecke
- Zum verdeckten Einbau

Eigenschaften
- Güteüberwacht nach EN 274-3

Farbe / Oberfläche
- Oberfläche: hochglanz-verchromt

Technische Eigenschaften
- Sperrwasserhöhe (mm): 50 mm
- Werkstoff: Kunststoff
- d, d / Außendurchmesser (mm): 50-56 mm

Zusätzlicher Lieferumfang
- Anschlussbogen d 32 mm
- Abdeckplatte
- Wandeinbaukasten
- UP-Geruchsverschluss
- Bauschutz
- Ventilsieb
- Standrohr
- Befestigungsmaterial
- Dichtungen

komplett liefern und betriebsfähig montieren
Menge: 1,000 St
Zuordnung: 412

**3.4.120 Selbstschlussbatterie Waschplatz Einhand-Standbatterie DN15 elektromechanisch Messing Durchflusskl.A Ausladung 180-250mm**
nfrarot-Elektronik für Waschtisch DN 15 mit Mischung
und Temperaturbegrenzer mit Infrarot-Sensor für
bidirektionale Kommunikation 6 V Lithium-Batterie, Typ
CR-P2 Batterielebensdauer ca. 7 Jahre (bei 150
Betätigungen pro Tag) getrennte innenliegende
Wasserwege - kein Kontakt mit Blei oder Nickel
innerhalb der Armatur Armaturenkörper aus Komposit-
Polymer flexible Anschlussschläuche
Rückflussverhinderer Schmutzfangsiebe mit integriertem
Magnetventil Batterie extern Schnell-Montage-System
mehrstufige Batteriezustandsanzeige 7 voreingestellte
Programme automatische Spülung thermische Desinfektion
Reinigungsmodus zusätzliche Funktionen und
Einstellungen
Schutzart IP 59 chrom

Angebotenes Fabrikat: .................................
......................
Angebotener Typ: ......................................
.................

komplett liefern und betriebsfähig montieren
Menge: 1,000 St
Zuordnung: 412

**3.4.130 Stützklappgriff WC Kunststoff Ausladung 850mm Papierhalter Spülauslösung Auslösung durch Funksteuerung**
Stützklappgriff für WC, aus Kunststoff, Ausladung 850
mm, belastbar bis 100 kg am Griffvorderteil, mit
Fallbremse, mit Papierhalter und Spülauslösung, durch
Funksteuerung, Befestigung mit Flansch, Schrauben
verdeckt,

Angebotenes Fabrikat: .................................
......................
Angebotener Typ: ......................................
.................

komplett liefern und betriebsfähig montieren
Menge: 1,000 St
Zuordnung: 412

**3.4.140 Stützklappgriff WC Kunststoff Ausladung 850mm Armpolsterung**
Stützklappgriff für WC, aus Kunststoff, Ausladung 850
mm, belastbar bis 100 kg am Griffvorderteil, mit
Fallbremse, mit Armpolsterung, Befestigung mit Flansch,
Schrauben verdeckt,

Angebotenes Fabrikat: .................................
......................
Angebotener Typ: ......................................
.................

komplett liefern und betriebsfähig montieren
Menge: 2,000 St
Zuordnung: 412

**3.4.150 WC-Rückenstütze Kunststoff**
WC-Rückenstütze für WC-Ausladung von 650 bis 700 mm,
aus Kunststoff, Farbton weiß, mit
Befestigungselementen,

Angebotenes Fabrikat: .................................
......................
Angebotener Typ: ......................................
.................

komplett liefern und betriebsfähig montieren
Menge: 1,000 St
Zuordnung: 412

**3.4.160 Tiefspül-WC Sanitärporzellan glasiert hängend Ausladung 650-700mm**
Tiefspül-WC, als barrierefreie Ausführung DIN 18040,
aus Sanitärporzellan, glasiert, Farbton weiß,
wandhängend, Ausladung über 650 bis 700 mm, Abgang
waagerecht, Befestigung mit Schrauben, verdeckt, mit
Schallschutz DIN 4109-1,

Angebotenes Fabrikat: .................................
......................
Angebotener Typ: ......................................
.................

komplett liefern und betriebsfähig montieren
Menge: 1,000 St
Zuordnung: 412

**3.4.170 Abdeckpl. Einbauspülkasten Kunststoff Betätigungselement**
Abdeckplatte für Einbauspülkasten, aus Kunststoff,
Farbton weiß, mit Betätigungselement, Auslösung
berührungslos, für Betätigung von vorn,

Angebotenes Fabrikat: .................................
......................
Angebotener Typ: ......................................
.................

komplett liefern und betriebsfähig montieren
Menge: 1,000 St
Zuordnung: 412

**3.4.180 Installationselement Vorwandmontage Stütz-Haltegriffe-Element höhenverstellbar**
Installationselement, Einbau in Trockenbauwand, mit
vorh. Unterkonstruktion aus Metall, für Vorwandmontage,
mit Montageraumabdeckung, Element für Stütz-und
Haltegriffe, Auslösung der Spülung elektronisch über
Stützklappgriff (Netz), mit Schallschutz DIN 4109-1,
für Wand- und Fußbodenbefestigung, höhenverstellbar,
mit Füßen als Montagehilfe, Fußstützen höhenverstellbar
bis 20 cm.

komplett liefern und betriebsfähig montieren
Menge: 1,000 St
Zuordnung: 412

**3.4.190 Installationselement Vorwandmontage WC-Element Einbauspülkasten höhenverstellbar barrierefr. Befestig.mög. Stütze Griffe**
Installationselement, Einbau in Trockenbauwand, mit
vorh. Unterkonstruktion aus Metall, Bekleidung wird
gesondert vergütet, für Vorwandmontage, mit
Montageraumabdeckung, WC-Element, mit Einbauspülkasten
DIN EN 14055, sichtbare Auslösung des Spülvorgangs von
vorne, Auslösung der Spülung elektronisch über
Stützklappgriff (Netz), Auslöseart elektronisch, mit
Schallschutz DIN 4109-1, statisch belastbar durch
Sanitärobjekte, für Wand- und Fußbodenbefestigung,
höhenverstellbar, mit Füßen als Montagehilfe,
Fußstützen höhenverstellbar bis 20 cm, als
barrierefreie Ausführung DIN 18040, mit
Befestigungsmöglichkeiten für Rückenstütze und
Stützklappgriffe, Ausführung für 2 Griffe, mit
Befestigung und Anschlüssen für Zu- und Abläufe mit
Verrohrung aus nichtrostendem Stahl, mit Ablaufbogen.

komplett liefern und betriebsfähig montieren
Menge: 1,000 St
Zuordnung: 412

**3.4.200 Installationselement Vorwandmontage Waschbecken-Element UP- Geruchsverschluss höhenverstellbar barrierefrei**
Installationselement, Einbau in Trockenbauwand, mit
vorh. Unterkonstruktion aus Metall, Bekleidung wird
gesondert vergütet, für Vorwandmontage, mit
Montageraumabdeckung, Waschbecken-Element, mit UP-
Geruchsverschluss, mit Schallschutz DIN 4109-1,
statisch belastbar durch Sanitärobjekte, für Wand- und
Fußbodenbefestigung, höhenverstellbar, mit Füßen als
Montagehilfe, Fußstützen höhenverstellbar bis 20 cm,
als barrierefreie Ausführung DIN 18040, mit Befestigung
und Anschlüssen für Zu- und Abläufe mit Verrohrung aus
nichtrostendem Stahl, mit Ablaufbogen, mit
Wandeinbaugeruchverschluss.

komplett liefern und betriebsfähig montieren
Menge: 1,000 St
Zuordnung: 412

**3.4.210 Kippspiegel 600mm x 540mm**
- Rechteckiger Wandspiegel aus Kristallglas mit
geschliffenen Kanten und rückseitiger
Splitterschutzfolie
- Manuell neigbar um ca. 28?Grad mittels seitlicher
Kurbel mit Seilumlenkung, auch im Sitzen bedienbar
- Maße ca. 600?mm Breite × 540?mm Höhe × 6?mm Glasdicke
- Spiegelhalterungen und Bedienelemente aus
bruchfestem, farblich beschichtetem Kunststoff oder
gleichwertigem Material
- Oberfläche der Halteelemente wahlweise in
hochglänzend oder matt
- Farbton nach Herstellerangabe, z.?B. weiß oder in
Kontrastfarbe nach DIN 18040
- Lieferung inklusive korrosionsfreiem
Befestigungsmaterial
- Geeignet für Wand- und Vorwandinstallation
- Entsprechend den Anforderungen an barrierefreie
Nutzung gemäß DIN 18040-1/-2

komplett liefern und betriebsfähig montieren
Menge: 1,000 St

*Hinweis*
Urinalanlagen

**3.4.220 Urinal Sanitärporzellan glasiert Teilwandeinbau**
Urinal, aus Sanitärporzellan, glasiert, für
Teilwandeinbau, Farbton weiß, Zulauf und Ablauf hinten
verdeckt, Befestigung mit Schrauben, verdeckt,

Angebotenes Fabrikat: .................................
......................
Angebotener Typ: ......................................
.................

komplett liefern und betriebsfähig montieren
Menge: 3,000 St
Zuordnung: 412

**3.4.230 Betätigungsplatte 1-Mengen**
Betätigungsplatte für Urinalsteuerung mit pneumatischer
Spülauslösung, Round Mehrfachfarbe / Oberfläche
- Platte und Taste: weiß
- Designring: hochglanz-verchromt
Technische Eigenschaften
- Tastenform: rund
- Kunststoff
- B / Breite (cm): 11 cm
- H / Höhe (cm): 11 cm
- T / Tiefe (cm): 1,3 cm

Angebotenes Fabrikat: .................................
......................
Angebotener Typ: ......................................
.................

komplett liefern und betriebsfähig montieren
Menge: 3,000 St

**3.4.240 Installationselement Vorwandmontage Urinal-Element höhenverstellbar**
Installationselement, Einbau in Trockenbauwand, mit
vorh. Unterkonstruktion aus Metall, für Vorwandmontage,
mit Montageraumabdeckung, Urinal-Element, Auslösung der
Spülung berührungslos, infrarotgesteuert (Netz), mit
Schallschutz DIN 4109-1, für Wand- und
Fußbodenbefestigung, höhenverstellbar, mit Füßen als
Montagehilfe, Fußstützen höhenverstellbar bis 20 cm.

komplett liefern und betriebsfähig montieren
Menge: 3,000 St
Zuordnung: 412

*Hinweis*
Ausgussbecken

**3.4.250 Ausgussbecken Stahl emailliert hängend**
Ausgussbecken, 510 x 365 mm, innen und außen glasiert,
ohne Hahnlochbohrung, mit Überlauf, Kunststoffumrandung
schwarz, inklusive Befestigungsset, Ab- und
Überlaufgarnitur mit Kette und Stopfen,

Angebotenes Fabrikat: .................................
......................
Angebotener Typ: ......................................
.................

komplett liefern und betriebsfähig montieren
Menge: 1,000 St
Zuordnung: 412

**3.4.260 Geruchverschluss Ausgussbecken 1 1/2xDN50 Röhrengeruchverschluss**
Röhrengeruchverschluss
Kunststoff
Ausstattung
Ablauf waagerecht
güteüberwacht nach DIN EN 274
G: 1 1/2
DN: 50.

komplett liefern und betriebsfähig montieren
Menge: 1,000 St
Zuordnung: 412

**3.4.270 Wandbatterie Ausgussbeckenbatterie DN15 Messing TW-Erwärmer geschl.**
Wandbatterie, Ausgussbeckenbatterie, mit thermischer
Desinfektions-Funktion, eigensicher gegen Rückfließen,
DN 15, aus Messing, verchromt, Betätigungsgriffe aus
Metall, verchromt, für geschlossenen
Trinkwassererwärmer, Durchflussklasse A (max. 0,25 l/s)
, mit S-Anschluss, mit schwenkbarem Rohrauslauf, mit
Strahlregler mit Luftansaugung DIN EN 246
(Luftsprudler),

komplett liefern und betriebsfähig montieren
Menge: 1,000 St
Zuordnung: 412

**3.4.280 Installationselement Inwandmontage Ausgussbecken-Element**
Installationselement, Einbau in Trockenbauwand, mit
vorh. Unterkonstruktion aus Metall, für Inwandmontage,
mit Montageraumabdeckung, Ausgussbecken-Element, mit
Schallschutz DIN 4109-1, als Wandarmatur, für Wand- und
Fußbodenbefestigung, höhenverstellbar, mit Füßen als
Montagehilfe, Fußstützen höhenverstellbar bis 20 cm,
mit Verrohrung aus nichtrostendem Stahl.

komplett liefern und betriebsfähig montieren
Menge: 1,000 St
Zuordnung: 412

*Hinweis*
Warmwasserbereitung

**3.4.290 Elektro-Durchflusswassererwärmer 4,4kW elektr. geregelt G3/8**
Elektro-Durchflusswassererwärmer, geschlossen, hängende
Anordnung, mit VDE-EMC-Zeichen, für Unterbeckenmontage,
Bemessungsbetriebsspannung 230 V AC, Leistung 4,4 kW,
elektronisch geregelt, stufenlose Leistungsregelung,
Temperaturbereich stufenlos einstellbar, Farbton weiß,
Anschluss G 3/8, für Montage an Wand, Anschluss
Unterputz,
Hersteller und Typ '...................................
.................'
vom Bieter einzutragen.

komplett liefern und betriebsfähig montieren
Menge: 5,000 St
Zuordnung: 412

**3.4.300 Elektro-Durchflusswassererwärmer 27kW elektr. geregelt G1/2**
Der Durchlauferhitzer versorgt mehrere Entnahmestellen
komfortabel und energiesparend mit Warmwasser. Das
geschlossene, druckfeste Gerät wird mit handelsüblichen
Druckarmaturen kombiniert. KOMFORTMERKMALE: Gradgenaue
Trinkwarmwasser-Temperatur bis zur maximalen Leistung
durch 2i-Technologie. Die Trinkwarmwasser-Temperatur
kann von einer Fachkraft im Gerät über eine Stiftleiste
4-stufig eingestellt werden. EFFIZIENZ: Spart bis zu 20
% Energie und Wasser durch elektronische
Leistungssteuerung. INSTALLATION: Die
sehr schnelle Montage wird durch das weiterentwickelte
Profi
Rapid-Installationssystem ermöglicht. Gängige
Durchlauferhitzer können einfach ausgetauscht werden.
Unebenheiten der Wand und Bohrloch-Abweichungen werden
durch die universell einsetzbare Montageleiste
ausgeglichen, die zudem marktübliche Befestigungspunkte
berücksichtigt. Schneller, universeller Wasseranschluss
durch den vergrößerten Anschlussraum mit schwenkbarem
Kaltwasser-Zulauf. Dank der Wasser-Schraubanschlüsse
und der Doppelnippel-Anschlüsse ist ein problemloser
Austausch möglich. Dank des 3-Wege-Kugelabsperrventils
ist wahlweise
eine Auf- oder Unterputz-Installation möglich. Das
Gerät kann auch an ein Rohrsystem aus Kunststoff
installiert werden. Einfache Netzanschluss wahlweise
oben oder unten. Eine Einführhilfe für Elektrokabel ist
vorhanden. SERVICE:
Schnelle Fehleranalyse durch LED-Diagnose-Ampel Die
innere Baugruppe lässt sich mit einem Handgriff
entnehmen. SICHERHEIT: Schnelles Blankdraht-Heizsystem
für kalkhaltiges und kalkarmes Wasser. Elektronisches
Sicherheitskonzept mit Lufterkennung.
Verbrühschutz kann als Kindersicherung
aktiviert werden.

Angebotenes Fabrikat: .................................
......................
Angebotener Typ: ......................................
.................

komplett liefern und betriebsfähig montieren
Menge: 3,000 St
Zuordnung: 412

**3.4.310 Papierhandtuchspender**
- rechteckig geformter Behälter mit eingefasster
Entnahmeöffnung
- dient zur Aufnahme handelsüblicher Papierhandtücher,
Fassungsvermögen ca. 450 Stück
- anwenderfreundliche Entnahmeöffnung
- leicht zu befüllen und abschließbar
- zur Wandmontage
- 310 mm breit, 459 mm hoch, 160 mm tief
- Behälter aus hochwertigem, weiß-transluzentem
Kunststoff
- Einfassung der Entnahmeöffnung aus hochglänzendem

Angebotenes Fabrikat: .................................
......................
Angebotener Typ: ......................................
.................

komplett liefern und betriebsfähig montieren
Menge: 1,000 St

**3.4.320 Händetrockner**
Stromverbrauch pro Nutzung (W): 4,19
Filtration: HEPA-13 Filter entfernt bis zu 99,95 % der
Partikel, einschließlich der Bakterien und Viren, aus
der Luft, die zum Händetrocknen verwendet wird.
Funktion: Berührungslose Aktivierung durch kapazitive
Sensoren
Einfache Installation: Wandmontage
Material Gehäuse: Polycarbonat
Oberfläche/Farbe: Weiß
Beschichtung: Antimikrobielle Zusätze
Gehäusebeschichtung tötet bis zu 99,9 % der Bakterien
innerhalb von 24 Stunden ab.
Abmessung HxBxT (mm): 394x234x100
Gewicht (kg): 2,9
Vandalismussicher
Nennleistung (W): 1000
Anschluss Spannung (V): 200-240
Frequenz (Hz): 50-60
Motortyp: Dyson Digitaler Motor (Gleichstrommotor ohne
Kohlebürsten)
Motordrehzahl ( U/min): 83000
Heizelement: Nicht vorhanden
Standby-Stromverbrauch (W): Weniger als 0,5
Energieverbrauch pro Anwendung (kWh): 0,0042
Trocknungszeit (sek): 12 (Messverfahren basiert auf der
Methode von Protokoll P335 der National Sanitation
Foundation)
Automatische Abschaltung nach (sek): 30
Luftgeschwindigkeit (km/h): 690
Luftleistung (l/s): Bis zu 20
Schutzart (IP): 24
Menge: 6,000 St

#### Titel 3.5 Trinkwasserleitungen und Zubehör

*Hinweis*
Vorbemerkungen Trinkwasser Kaltwassersystem

Anzubieten ist die Lieferung und Montage der
Trinkwasser Kaltwasserleitungen.

Für die Auslegung ist eine Kaltwasser Mediumtemperatur
von +8 bis +25°C bei einer Umgebungstemperatur von +5
bis +35°C und einer Raumluftfeute von 20-90% rel.F.
anzusetzen.

Verschnitt ist einzukalkulieren, ebenso das Ablängen
der Leitungen auf die im Naturmaß erforderlichen
Längenmasse. Die Leitungen sind nach den
Verlegevorschriften des Herstellers zu montieren,
Verlegung innerhalb von Gebäuden.

Ist in den einzelnen Positionen nichts anderes
angeführt, sind alle Bauteile in der Druckstufe PN 10
anzubieten.

Rohrabstände, Achsabstände, Abstände von Bauteilen
untereinander, sowie Abstände von Bauteilen zum Bauwerk
sind so auszuführen, dass eine einwandfreie und
fachgerechte Dämmung, ohne Mehrkosten, sichergestellt
werden kann.

Der Untergrund auf dem die Dämmungen anzubringen sind
ist für die durchzuführenden Dämmarbeiten so
fachgerecht vorbereitet und gesäubert zu übergeben,
dass keine Mehrkosten durch die Dämmfirma entstehen.

*Hinweis*
Rohr Stahl niro geschweißt TW Pressen
Rohrleitung aus nichtrostenden Stahlrohren DVGW GW 541,
geschweißt, Werkstoff-Nr 1.4401, Legierungszuschlag
mind. 2,2 Gewichts-% Molybdän, für Trinkwasser DIN
1988-200, Verbindung durch Pressen, einschl.
Dichtungsmittel und Herstellen der Verbindungen, Form-
und Verbindungsstücke werden gesondert vergütet,
Rohrbefestigungen werden gesondert vergütet, Verlegung
in Gebäuden.

**3.5.10 Rohr Stahl niro geschweißt TW AD 15mm WD 1mm**
wie zuvor beschrieben, jedoch Rohr 15x1 mm.

komplett liefern und betriebsfähig montieren
Menge: 120,000 m
Zuordnung: 412

**3.5.20 Rohr Stahl niro geschweißt TW AD 18mm WD 1mm**
wie zuvor beschrieben, jedoch Rohr 18x1 mm.

komplett liefern und betriebsfähig montieren
Menge: 19,000 m
Zuordnung: 412

**3.5.30 Rohr Stahl niro geschweißt TW AD 22mm WD 1,2mm**
wie zuvor beschrieben, jedoch Rohr 22x1,2 mm.

komplett liefern und betriebsfähig montieren
Menge: 6,400 m
Zuordnung: 412

**3.5.40 Rohr Stahl niro geschweißt TW AD 28mm WD 1,2mm**
wie zuvor beschrieben, jedoch Rohr 28x1,2 mm.

komplett liefern und betriebsfähig montieren
Menge: 15,800 m
Zuordnung: 412

**3.5.50 Rohr Stahl niro geschweißt TW AD 35mm WD 1,5mm**
wie zuvor beschrieben, jedoch Rohr 35x1,5 mm.

komplett liefern und betriebsfähig montieren
Menge: 61,600 m
Zuordnung: 412

*Hinweis*
Muffe Einsteckende Stahl niro TW Pressverbindung
Muffe, mit Einsteckende, aus nichtrostendem Stahl, für
Rohrleitung aus nichtrostendem Stahl, Werkstoff-Nr 1.
4401, Legierungszuschlag mind. 2,2 Gewichts-% Molybdän,
für Trinkwasser DIN 1988-200, als Pressverbindung mit
DVGW-Zertifizierung.

**3.5.60 Muffe AD 15mm**
wie zuvor beschrieben, jedoch Muffe 15mm.

komplett liefern und betriebsfähig montieren
Menge: 10,000 St
Zuordnung: 412

**3.5.70 Muffe AD 18mm**
wie zuvor beschrieben, jedoch Muffe 18mm.

komplett liefern und betriebsfähig montieren
Menge: 3,000 St
Zuordnung: 412

**3.5.80 Muffe AD 22mm**
wie zuvor beschrieben, jedoch Muffe 22mm.

komplett liefern und betriebsfähig montieren
Menge: 1,000 St
Zuordnung: 412

**3.5.90 Muffe AD 28mm**
wie zuvor beschrieben, jedoch Muffe 28mm.

komplett liefern und betriebsfähig montieren
Menge: 2,000 St
Zuordnung: 412

**3.5.100 Muffe AD 35mm**
wie zuvor beschrieben, jedoch Muffe 35mm.

komplett liefern und betriebsfähig montieren
Menge: 6,000 St
Zuordnung: 412

*Hinweis*
Bogen Einsteckende Stahl niro TW Pressverbindung
Bogen, mit Einsteckende, aus nichtrostendem Stahl, für
Rohrleitung aus nichtrostendem Stahl, Werkstoff-Nr 1.
4401, Legierungszuschlag mind. 2,2 Gewichts-% Molybdän,
für Trinkwasser DIN 1988-200, als Pressverbindung mit
DVGW-Zertifizierung.

**3.5.110 Bogen 15mm**
wie zuvor beschrieben, jedoch Bogen 15mm

komplett liefern und betriebsfähig montieren
Menge: 134,000 St
Zuordnung: 412

**3.5.120 Bogen 18mm**
wie zuvor beschrieben, jedoch Bogen 18mm

komplett liefern und betriebsfähig montieren
Menge: 16,000 St
Zuordnung: 412

**3.5.130 Bogen 22mm**
wie zuvor beschrieben, jedoch Bogen 22mm

komplett liefern und betriebsfähig montieren
Menge: 5,000 St
Zuordnung: 412

**3.5.140 Bogen 28mm**
wie zuvor beschrieben, jedoch Bogen 28mm

komplett liefern und betriebsfähig montieren
Menge: 19,000 St
Zuordnung: 412

**3.5.150 Bogen 35mm**
wie zuvor beschrieben, jedoch Bogen 35mm

komplett liefern und betriebsfähig montieren
Menge: 19,000 St
Zuordnung: 412

*Hinweis*
Reduzierstück Einsteckende Stahl niro TW
Pressverbindung
Reduzierstück, mit Einsteckende, aus nichtrostendem
Stahl, für Rohrleitung aus nichtrostendem Stahl,
Werkstoff-Nr 1.4401, Legierungszuschlag mind. 2,2
Gewichts-% Molybdän, für Trinkwasser DIN 1988-200, als
Pressverbindung mit DVGW-Zertifizierung.

**3.5.160 Reduzierung 18/15 mm**
wie zuvor beschrieben, jedoch Reduzierung 18/15 mm

komplett liefern und betriebsfähig montieren
Menge: 1,000 St
Zuordnung: 412

**3.5.170 Reduzierung 22/18 mm**
wie zuvor beschrieben, jedoch Reduzierung 22/15 mm

komplett liefern und betriebsfähig montieren
Menge: 2,000 St
Zuordnung: 412

**3.5.180 Reduzierung 35/28 mm**
wie zuvor beschrieben, jedoch Reduzierung 35/28 mm

komplett liefern und betriebsfähig montieren
Menge: 1,000 St
Zuordnung: 412

*Hinweis*
T-Stück Einsteckende Stahl niro TW Pressverbindung
T-Stück, mit Einsteckende, aus nichtrostendem Stahl,
für Rohrleitung aus nichtrostendem Stahl, Werkstoff-Nr
1.4401, Legierungszuschlag mind. 2,2 Gewichts-%
Molybdän, für Trinkwasser DIN 1988-200, als
Pressverbindung mit DVGW-Zertifizierung.

**3.5.190 T-Stücke 15mm**
wie zuvor beschrieben, jedoch Abzweig 15 mm

komplett liefern und betriebsfähig montieren
Menge: 16,000 St
Zuordnung: 412

*Hinweis*
T-Stück reduziert Einsteckende Stahl niro TW
Pressverbindung
T-Stück, reduziert, mit Einsteckende, aus
nichtrostendem Stahl, für Rohrleitung aus
nichtrostendem Stahl, Werkstoff-Nr 1.4401,
Legierungszuschlag mind. 2,2 Gewichts-% Molybdän, für
Trinkwasser DIN 1988-200, als Pressverbindung mit DVGW-
Zertifizierung.

**3.5.200 T-Stücke Reduzierung 18/15/15 mm**
wie zuvor beschrieben, jedoch T-Stücke Reduzierung  18/
15/15 mm

komplett liefern und betriebsfähig montieren
Menge: 2,000 St
Zuordnung: 412

**3.5.210 T-Stücke Reduzierung 18/15/18 mm**
wie zuvor beschrieben, jedoch T-Stücke Reduzierung  18/
15/18 mm

komplett liefern und betriebsfähig montieren
Menge: 3,000 St
Zuordnung: 412

**3.5.220 T-Stücke Reduzierung 22/15/18 mm**
wie zuvor beschrieben, jedoch T-Stücke Reduzierung 22/
15/18 mm

komplett liefern und betriebsfähig montieren
Menge: 1,000 St
Zuordnung: 412

**3.5.230 T-Stücke Reduzierung 28/15/28 mm**
wie zuvor beschrieben, jedoch T-Stücke Reduzierung 28/
15/28 mm

komplett liefern und betriebsfähig montieren
Menge: 1,000 St
Zuordnung: 412

**3.5.240 T-Stücke Reduzierung 28/18/15 mm**
wie zuvor beschrieben, jedoch T-Stücke Reduzierung 28/
18/15 mm

komplett liefern und betriebsfähig montieren
Menge: 1,000 St
Zuordnung: 412

**3.5.250 T-Stücke Reduzierung 35/15/35 mm**
wie zuvor beschrieben, jedoch T-Stücke Reduzierung 35/
15/35 mm

komplett liefern und betriebsfähig montieren
Menge: 6,000 St
Zuordnung: 412

**3.5.260 T-Stücke Reduzierung 35/22/35 mm**
wie zuvor beschrieben, jedoch T-Stücke Reduzierung 35/
22/35 mm

komplett liefern und betriebsfähig montieren
Menge: 1,000 St
Zuordnung: 412

*Hinweis*
Doppelanschlusswinkel Einsteckende Stahl niro TW
Pressverbindung
Doppelanschlusswinkel einschl. Abpressstopfen,
verdrehsicher, in 45-Grad-Stufen arretierbar, mit
Einsteckende, aus nichtrostendem Stahl, für Rohrleitung
aus nichtrostendem Stahl, Werkstoff-Nr 1.4401,
Legierungszuschlag mind. 2,2 Gewichts-% Molybdän, für
Trinkwasser DIN 1988-200, als Pressverbindung mit DVGW-
Zertifizierung.

**3.5.270 Doppelwandscheibe 15/15/15**
wie zuvor beschrieben, jedoch Doppelwandscheibe 15/15/
15

komplett liefern und betriebsfähig montieren
Menge: 20,000 St
Zuordnung: 412

**3.5.280 Doppelwandscheibe 20/15/20**
wie zuvor beschrieben, jedoch Doppelwandscheibe 20/15/
20

komplett liefern und betriebsfähig montieren
Menge: 10,000 St
Zuordnung: 412

**3.5.290 Doppelwandscheibe 25/15/25**
wie zuvor beschrieben, jedoch Doppelwandscheibe 25/15/
25

komplett liefern und betriebsfähig montieren
Menge: 6,000 St
Zuordnung: 412

*Hinweis*
Absperrventil Rotguss Schrägsitz Entleerungsanschluss
Handrad PN16
Dämmschalen
Absperrventil mit Schallschutzprüfzeichen DIN EN ISO
3822-1 Klasse I, für Trinkwasserleitung DIN 1988-200,
Gehäuse, Oberteil und wasserberührende Teile der
Innengarnitur aus Rotguss DIN EN 1982, Schrägsitzform,
mit Entleerungsanschluss und -stopfen, mit
wartungsfreier Spindelabdichtung und EPDM-Sitzdichtung,
Spindelabdichtung mit O-Ring aus EPDM, mit Handrad, mit
Gewindeanschluss, Nenndruck 1,6 MPa (16 bar), mit
Dämmschalen,

Angebotenes Fabrikat: .................................
......................
Angebotener Typ: ......................................
.................

komplett liefern und betriebsfähig montieren

**3.5.300 Strangabsperrventil DN 32**
wie zuvor beschrieben, jedoch Strangabsperrventil DN 32

komplett liefern und betriebsfähig montieren
Menge: 1,000 St
Zuordnung: 412

**3.5.310 Frostsichere Außenzapfstelle**
Frostsichere Außenarmatur, mit Bediengriff,
Bausatzausführung, Figur 578 00, Bausatzausführung,
geeignet für die Rohbauinstallation und für die
nachträgliche Installation bei bereits fertiggestellter
Außenwand, im geschlossenen Zustand mediumberührte
Metallteile aus entzinkungsfreiem und
korrosionsbeständigem Rotguss, beständig gegen
aggressives Wasser, universelle Baulänge für alle
gängigen Einbautiefen, Innenoberteil für schnellen
Öffnungsvorgang (zwei Umdrehungen), Kegel mit
innenliegender RV-Feder, EPDM-Sitzdichtung,
verlängerbar durch optional erhältliches
Verlängerungsset, integrierter RV und Rohrbelüfter als
Sicherungskombination HD, Eingang Rohraußengewinde,
totraumfrei, inkl. Schlauchkupplung für gängige
Stecksysteme, hohe Auslaufleistung bis zu 45 l / min (1
bar), mit diebstahlgeschütztem Funktionsbelüfter zur
automatischen Entleerung, matt verchromter Bediengriff
mit Überdrehschutz, inkl. fixiertem Verdrehschutz,
inkl. zweiteiliger Wandscheibe für wandbündigen
Abschluss, Auslaufgehäuse mit Montageflächen, DVGW-
Zulassung nach DIN EN 17821, ÖVGW-Zulassung, BELGAQUA-
Zulassung, VA-Zulassung, Kunststoffteile mit KTW- und W
270-Zulassung, nach UBA-Bewertungsgrundlage,
Schallschutzzulassung nach DIN EN ISO 3822 Klasse 1,
DIN EN 1717, min. Einbautiefe 150 mm, max. Einbautiefe
415 mm, Druckstufe PN 16, max. Betriebstemperatur 65 °C

Angebotenes Fabrikat: .................................
......................
Angebotener Typ: ......................................
.................

komplett liefern und betriebsfähig montieren
Menge: 1,000 St
Zuordnung: 412

**3.5.320 Hygienespülung**
Hygienespülung mit Durchflusssensor, mit einem
Anschluss,besonders geeignet für sicherheitssensible
Objekte, für automatisch auslösende Wasserwechsel zur
Sicherstellung des bestimmungsgemäßen Betriebs,
ermöglicht turbulenten Wasserwechsel in
Trinkwasserleitungen bis DN 50, mit einem Anschluss
(Wasserwechselgruppe) für Trinkwasser kalt (PWC),
mediumberührte Metallteile aus entzinkungsfreiem und
korrosionsbeständigem Rotguss, beständig gegen
aggressives Wasser, Edelstahl und
trinkwasserzugelassenen
Kunststoffen, zum Einbau für alle Einbausituationen
(Auf- und Unterputz), zum Einbau im Nassbau oder in
Vorwandsystemen, kleines Einbaumaß, schnelle Montage
mittelst Bohrschablone, Einbaurahmen (inkl.
Tiefenausgleich) und Befestigungsmaterial,
Wechseldeckel (inkl. Deckelsicherung) mit Push-to-open
Magnetschnapper Funktion, großzügige Revisionsöffnung,
Außengewinde für flachdichtende Verschraubungen, mit
Absperrfunktion
zur Wartung, Magnetventil mit integriertem Feinsieb,
Durchfluss- und Temperaturmessamatur (Pt1000) zur
Erfassung von Spülmengen, Durchfluss 10l/min (5l/min
oder 15l/min mit optionalem Zubehör), werkseitig
montiertes Spül-Set für Inbetriebnahme, alle
funktionellen Bauteile
werkzeugfrei wartbar, integrierte Überlaufüberwachung,
integrierter Siphon (> 45 l/min) mit entnehmbarer
Geruchsverschlusskappe, Freier Ablauf nach DIN EN 1717,
Sperrwasserhöhe 50mm nach DIN 1986-100,
Abflussnennweite (DN 40 und DN 50), keine integrierte
Reglerlogik (Ansteuerung über Direktanschluss aller
Komponenten an Gebäudeautomatisierung/GLT (24 V/4-20
mA), intervall-, zeit- und volumengesteuerte
Spülmaßnahmen möglich (abhängig von externer Spüllogik)
, temperaturgesteuerte Spülmaßnahmen möglich (abhängig
von externer Spüllogik) (nur mit zusätzlicher
Temperaturmessarmatur möglich), erweiterbar um eine
zweite Wasserwechselgruppe z.B. für Trinkwasser warm
(PWH), DVGW-Zulassung, SVGW-Zulassung, WRAS-Zulassung,
KIWA-Zulassung, BELGAQUA-Zulassung,
nach UBA-Bewertungsgrundlage, Schallschutzzulassung
nach DIN EN ISO 3822 Klasse 1 (bis 30 l/min),
Druckstufe PN 10, max. Betriebstemperatur 70 GradC,
Schutzart
IP44, Spannungsversorgung 24 V DC

Angebotenes Fabrikat: .................................
......................
Angebotener Typ: ......................................
.................

komplett liefern und betriebsfähig montieren
Menge: 3,000 St
Zuordnung: 412

**3.5.330 Wasserzähler-Anschlussbügel Stahl verz Rückflussverhinderer Q3 6,3m3/h**
Wasserzähler-Anschlussbügel einschl. Anschlussgewinde,
aus verzinktem Stahl, Anschlussverschraubungen aus
Messing mit Fest- und Längenausgleichsverschraubung,
mit offenen Bügelschenkeln zur Aufnahme der
Anschlussverschraubungen, als Montageeinheit mit ein-
und ausgangsseitigem Absperrventil, ausgangsseitig mit
Rückflussverhinderer, Abdichten des Schiebestutzens der
Ausgleichsverschraubung mit O-Ring, für
Hauswasserzähler mit Dauerdurchfluss Q3 6,3 m3/h,
Absperrventil, für Trinkwasser DIN 1988-200, Gehäuse,
Oberteil und wasserberührende Teile der Innengarnitur
aus Rotguss, Schrägsitzform, wartungsfreie
Spindelabdichtung, EPDM-Sitzdichtung, mit Handrad, mit
Gewindeanschluss, Nenndruck 1,6 MPa (16 bar), DN 40.

Angebotenes Fabrikat: .................................
......................
Angebotener Typ: ......................................
.................

komplett liefern und betriebsfähig montieren
Menge: 1,000 St
Zuordnung: 412

#### Titel 3.6 Befestigung

*Hinweis*
Rohrbefestigung Abrechnungshinweis:

Die Schellenabstände sind in den vom Hersteller
angegebenen Maximalabständen zu montieren.
Kalkulation aller Befestigungsmaterialien für
Abhängehöhen von maximal: 50cm. Grössere Abhängehöhen
werden mit den gesondert ausgeschriebenen
Profilstahlkonstruktionen extra vergütet.

*Hinweis*
Rohrschelle Stahl verz L bis 0,5m
Rohraufhängung als Rohrschelle, aus verzinktem Stahl,
mit schalldämmenden Einlagen, Anforderungen
entsprechend DIN 4109-1, Länge Aufhängung bis 0,5 m,
Befestigung mit Gewindestäben, mit bauaufsichtlich
zugelassenen Dübeln, einschl. Bohrarbeiten, Rohr aus
Stahl.

**3.6.10 Rohraufhängung DN15**
Rohraufhängung, aus verzinktem Stahl, mit
schalldämmenden Einlagen, Anforderungen entsprechend
DIN 4109, Länge Aufhängung bis 0,5 m, Befestigung über
Gewindestäbe an bauaufsichtlich zugelassenen Dübeln,
einschl. Bohrarbeiten, Rohr aus nichtrostendem Stahl,
DN 15.

komplett liefern und betriebsfähig montieren
Menge: 110,000 St
Zuordnung: 412

**3.6.20 Rohraufhängung DN20**
Rohraufhängung, aus verzinktem Stahl, mit
schalldämmenden Einlagen, Anforderungen entsprechend
DIN 4109, Länge Aufhängung bis 0,5 m, Befestigung über
Gewindestäbe an bauaufsichtlich zugelassenen Dübeln,
einschl. Bohrarbeiten, Rohr aus nichtrostendem Stahl,
DN 20.

komplett liefern und betriebsfähig montieren
Menge: 4,000 St
Zuordnung: 412

**3.6.30 Rohraufhängung DN25**
Rohraufhängung, aus verzinktem Stahl, mit
schalldämmenden Einlagen, Anforderungen entsprechend
DIN 4109, Länge Aufhängung bis 0,5 m, Befestigung über
Gewindestäbe an bauaufsichtlich zugelassenen Dübeln,
einschl. Bohrarbeiten, Rohr aus nichtrostendem Stahl,
DN 25.

komplett liefern und betriebsfähig montieren
Menge: 15,000 St
Zuordnung: 412

**3.6.40 Rohraufhängung DN32**
Rohraufhängung, aus verzinktem Stahl, mit
schalldämmenden Einlagen, Anforderungen entsprechend
DIN 4109, Länge Aufhängung bis 0,5 m, Befestigung über
Gewindestäbe an bauaufsichtlich zugelassenen Dübeln,
einschl. Bohrarbeiten, Rohr aus nichtrostendem Stahl,
DN 32.
Menge: 55,000 St
Zuordnung: 412

#### Titel 3.7 Isolierung

*Hinweis*
Rohrdämmung
Steinwoll-Rohrschale zur Wärmedämmung von Heizungs- und
Warmwasserrohren nach der Energieeinsparverordnung (EnEV), Trinkwasserrohrleitungen gemäß DIN
1988, Solarleitungen sowie von Rohrleitungen in
betriebstechnischen Anlagen, als Brandschutzbekleidung
von
brennbaren Rohrleitungen in Flucht- und Rettungswegen.
Konzentrisch gewickelte Steinwolle-Rohrschale mit
gitternetzverstärkten reißfesten Aluminium-Sandwich-
Folie mit
selbstklebender Überlappung kaschiert.
Einseitig aufgeschlitzt, zur leichteren Montage auf der
Innenwandung eingesägt.

Technische Daten:
Baustoffklasse: A2L-s1,d0 (EN 13501-1)
Brandverhalten: nichtbrennbar (DIN 13501
Schmelzpunkt: > 1000 °C (DIN 4102-17)

Obere Anwendungsgrenztemperatur:
- Steinwolleseite < 250°C (DIN EN 14707)
- Aluminiumseite < 80°C
Wärmeleitfähigkeit: 0,035 W/mK nach EnEV
AS-Qualität (DIN EN 13468, AGI Q 132)
Wasseraufnahme: <= 1kg/m2 (DIN EN 13472)
Silikonfrei

**3.7.10 Dämmung DN 12**
wie zuvor beschrieben, jedoch DN 12

komplett liefern und betriebsfähig montieren
Menge: 130,000 m
Zuordnung: 412

**3.7.20 Dämmung DN 15**
wie zuvor beschrieben, jedoch DN 15

komplett liefern und betriebsfähig montieren
Menge: 20,000 m
Zuordnung: 412

**3.7.30 Dämmung DN 20**
wie zuvor beschrieben, jedoch DN 20

komplett liefern und betriebsfähig montieren
Menge: 8,000 m
Zuordnung: 412

**3.7.40 Dämmung DN 25**
wie zuvor beschrieben, jedoch DN 25

komplett liefern und betriebsfähig montieren
Menge: 20,000 m
Zuordnung: 412

**3.7.50 Dämmung DN 32**
wie zuvor beschrieben, jedoch DN 32

komplett liefern und betriebsfähig montieren
Menge: 65,000 m
Zuordnung: 412

#### Titel 3.8 Brandschutz

*Hinweis*
Brandschutzabschottung Rohr Stahl niro R90 Gebäude Wand
Brandschutzabschottung von Rohrleitung aus
nichtrostendem Stahl, mit allgemeinem bauaufsichtlichen
Prüfzeugnis/allgemeiner bauaufsichtlicher Zulassung,
Feuerwiderstandsklasse R 90 DIN EN 13501-2,
Rohrleitung mit vorh. Wärmedämmung, Dämmung aus
flexiblem Elastomerschaum DIN EN 14304, Verlegung im
Gebäude, mit Kennzeichnungsschild, Wand aus Beton,
eckiger Durchbruch.

**3.8.10 Brandschutzrohrdurchführung R90 DN 32**
wie zuvor beschrieben, jedoch DN 32
Menge: 1,000 Stck
Zuordnung: 412

USt %: 19,00
